# Luminária circular tipo Downlight, com lâmpada LED. Instalação encastrada

- Propriedade do ficheiro: CYPE INGENIEROS, S.A.
- Formato: FIEBDC-3/2002
- Moeda: EUR
- Custos indirectos: 3.00 %
- IVA: 23.00 %

## I Instalações

### II Iluminação

#### III Instalação interior

**III101** Ud Luminária circular tipo Downlight, com lâmpada LED. Instalação encastrada.
Luminária circular fixa de tecto tipo Downlight, não regulável, de 16 W, alimentação a 220/240 V e 50-60 Hz, de 128 mm de diâmetro de encastramento e 120 mm de altura, com lâmpada LED não substituível, temperatura de cor 4000 K, óptica formada por reflector revestido com alumínio vaporizado, acabamento alto brilho, de alto rendimento, feixe de luz extensivo 72°, aro embelezador de alumínio injectado, acabamento termoesmaltado, de cor branca, índice unificado de encandeamento menor que 21, índice de reprodução cromática maior de 90, fluxo luminoso 1141 lúmens, grau de protecção IP54, com molas de fixação. Instalação encastrada.
Inclui: Marcação. Montagem, ligação e verificação do seu correcto funcionamento.
Critério de medição de projecto: Número de unidades previstas, segundo documentação gráfica de Projecto.
Critério de medição de obra: Medir-se-á o número de unidades realmente executadas segundo especificações de Projecto.

| Código | Un | Descrição | Rendimento | Preço | Importância |
|---|---|---|---|---|---|
| mt34lle020oj | Ud | Luminária circular fixa de tecto tipo Downlight, não regulável, de 16 W, alimentação a 220/240 V e 50-60 Hz, de 128 mm de diâmetro de encastramento e 120 mm de altura, com lâmpada LED não substituível, temperatura de cor 4000 K, óptica formada por reflector revestido com alumínio vaporizado, acabamento alto brilho, de alto rendimento, feixe de luz extensivo 72°, aro embelezador de alumínio injectado, acabamento termoesmaltado, de cor branca, índice unificado de encandeamento menor que 21, índice de reprodução cromática maior de 90, fluxo luminoso 1141 lúmens, grau de protecção IP54, com molas de fixação, para encastrar. (material) | 1.000 | 205.12 | 205.12 |
| mo003 | h | Oficial de 1ª electricista. (mão de obra) | 0.300 | 23.31 | 6.99 |
| mo102 | h | Ajudante de electricista. (mão de obra) | 0.300 | 22.09 | 6.63 |
| % | % | Custos directos complementares | 2 % | 218.74 | 4.37 |
|  |  | Custos directos |  |  | 223.11 |
