# Luminária circular tipo Downlight, com lâmpada LED. Instalação em superfície

- Propriedade do ficheiro: CYPE INGENIEROS, S.A.
- Formato: FIEBDC-3/2002
- Moeda: EUR
- Custos indirectos: 3.00 %
- IVA: 23.00 %

## I Instalações

### II Iluminação

#### III Instalação interior

**III111** Ud Luminária circular tipo Downlight, com lâmpada LED. Instalação em superfície.
Luminária circular tipo Downlight, não regulável, de 170 mm de diâmetro e 43 mm de altura, de 14 W, alimentação a 220/240 V e 50-60 Hz, com lâmpada LED não substituível, temperatura de cor 6000 K, óptica formada por reflector revestido com alumínio vaporizado, acabamento alto brilho, de alto rendimento, feixe de luz extensivo 120°, difusor de polimetilmetacrilato (PMMA), aro embelezador de alumínio injectado, acabamento termoesmaltado, de cor branca, índice unificado de encandeamento menor que 19, índice de reprodução cromática maior de 80, fluxo luminoso 1217 lúmens, grau de protecção IP43. Instalação em superfície.
Inclui: Marcação. Montagem, ligação e verificação do seu correcto funcionamento.
Critério de medição de projecto: Número de unidades previstas, segundo documentação gráfica de Projecto.
Critério de medição de obra: Medir-se-á o número de unidades realmente executadas segundo especificações de Projecto.

| Código | Un | Descrição | Rendimento | Preço | Importância |
|---|---|---|---|---|---|
| mt34ldg010f | Ud | Luminária circular tipo Downlight, não regulável, de 170 mm de diâmetro e 43 mm de altura, de 14 W, alimentação a 220/240 V e 50-60 Hz, com lâmpada LED não substituível, temperatura de cor 6000 K, óptica formada por reflector revestido com alumínio vaporizado, acabamento alto brilho, de alto rendimento, feixe de luz extensivo 120°, difusor de polimetilmetacrilato (PMMA), aro embelezador de alumínio injectado, acabamento termoesmaltado, de cor branca, índice unificado de encandeamento menor que 19, índice de reprodução cromática maior de 80, fluxo luminoso 1217 lúmens, grau de protecção IP43. (material) | 1.000 | 33.35 | 33.35 |
| mo003 | h | Oficial de 1ª electricista. (mão de obra) | 0.150 | 23.31 | 3.50 |
| mo102 | h | Ajudante de electricista. (mão de obra) | 0.150 | 22.09 | 3.31 |
| % | % | Custos directos complementares | 2 % | 40.16 | 0.80 |
|  |  | Custos directos |  |  | 40.96 |
