# Peça para calha electrificada trifásica

- Propriedade do ficheiro: CYPE INGENIEROS, S.A.
- Formato: FIEBDC-3/2002
- Moeda: EUR
- Custos indirectos: 3.00 %
- IVA: 23.00 %

## I Instalações

### II Iluminação

#### III Instalação interior

**III201** Ud Peça para calha electrificada trifásica.
Peça de derivação em cruz, de cor branca, para calha electrificada trifásica universal.
Inclui: Marcação. Montagem, ligação e verificação do seu correcto funcionamento.
Critério de medição de projecto: Número de unidades previstas, segundo documentação gráfica de Projecto.
Critério de medição de obra: Medir-se-á o número de unidades realmente executadas segundo especificações de Projecto.

| Código | Un | Descrição | Rendimento | Preço | Importância |
|---|---|---|---|---|---|
| mt34ctl050J | Ud | Peça de derivação em cruz, de cor branca, para calha electrificada trifásica universal. (material) | 1.000 | 62.97 | 62.97 |
| mo003 | h | Oficial de 1ª electricista. (mão de obra) | 0.150 | 23.31 | 3.50 |
| mo102 | h | Ajudante de electricista. (mão de obra) | 0.150 | 22.09 | 3.31 |
| % | % | Custos directos complementares | 2 % | 69.78 | 1.40 |
|  |  | Custos directos |  |  | 71.18 |
