# Projector sobre calha electrificada monofásica

- Propriedade do ficheiro: CYPE INGENIEROS, S.A.
- Formato: FIEBDC-3/2002
- Moeda: EUR
- Custos indirectos: 3.00 %
- IVA: 23.00 %

## I Instalações

### II Iluminação

#### III Instalação interior

**III211** Ud Projector sobre calha electrificada monofásica.
Projector de alumínio injectado, de cor branca acabamento mate texturizado, com haste de alumínio anodizado acabamento brilhante e compartimento eléctrico de composto termoplástico, não regulável, de 15 W, alimentação a 220/240 V e 50-60 Hz, de 40 de diâmetro e 110 mm de altura, com lâmpada LED não substituível, temperatura de cor 3000 K, óptica formada por reflector de alto rendimento, feixe de luz intensivo 15°, índice de reprodução cromática maior de 90, fluxo luminoso 791 lúmens, grau de protecção IP20. Instalação sobre calha electrificada monofásica.
Critérios considerados na determinação do preço da unidade de obra: O preço não inclui a calha electrificada monofásica.
Inclui: Marcação. Montagem, ligação e verificação do seu correcto funcionamento.
Critério de medição de projecto: Número de unidades previstas, segundo documentação gráfica de Projecto.
Critério de medição de obra: Medir-se-á o número de unidades realmente executadas segundo especificações de Projecto.

| Código | Un | Descrição | Rendimento | Preço | Importância |
|---|---|---|---|---|---|
| mt34lle285a | Ud | Projector para calha electrificada monofásica, de alumínio injectado, de cor branca acabamento mate texturizado, com haste de alumínio anodizado acabamento brilhante e compartimento eléctrico de composto termoplástico, não regulável, de 15 W, alimentação a 220/240 V e 50-60 Hz, de 40 de diâmetro e 110 mm de altura, com lâmpada LED não substituível, temperatura de cor 3000 K, óptica formada por reflector de alto rendimento, feixe de luz intensivo 15°, índice de reprodução cromática maior de 90, fluxo luminoso 791 lúmens, grau de protecção IP20. (material) | 1.000 | 159.28 | 159.28 |
| mo003 | h | Oficial de 1ª electricista. (mão de obra) | 0.100 | 23.31 | 2.33 |
| mo102 | h | Ajudante de electricista. (mão de obra) | 0.100 | 22.09 | 2.21 |
| % | % | Custos directos complementares | 2 % | 163.82 | 3.28 |
|  |  | Custos directos |  |  | 167.10 |
