# Caixa de rede colectiva

- Propriedade do ficheiro: CYPE INGENIEROS, S.A.
- Formato: FIEBDC-3/2002
- Moeda: EUR
- Custos indirectos: 3.00 %
- IVA: 23.00 %

## I Instalações

### IL Infra-estruturas de telecomunicações

#### ILP Rede colectiva

**ILP025** Ud Caixa de rede colectiva.
Caixa de rede colectiva, para passagem e distribuição de instalações de ITED, de chapa electrozincada, de 830x1070x200 mm. Instalação na superfície. Inclusive fecho com chave, acessórios, peças especiais e fixações.
Inclui: Marcação. Colocação e fixação das caixas.
Critério de medição de projecto: Número de unidades previstas, segundo documentação gráfica de Projecto.
Critério de medição de obra: Medir-se-á o número de unidades realmente executadas segundo especificações de Projecto.

| Código | Un | Descrição | Rendimento | Preço | Importância |
|---|---|---|---|---|---|
| mt40ipt010h | Ud | Caixa, para passagem e distribuição de instalações de ITED, de chapa electrozincada, de 830x1070x200 mm, com graus de protecção IP54 e IK09 e capacidade nominal de ligação do terminal de terra de 10 mm², para instalar na superfície. Inclusive fecho com chave, acessórios, peças especiais e fixações. (material) | 1.000 | 159.00 | 159.00 |
| op00ato010 |  | Aparafusadora. | 1.000 | 0.00 | 0.00 |
| op00mar010 |  | Martelo. | 1.000 | 0.00 | 0.00 |
| op00tal010 |  | Berbequim. | 1.000 | 0.00 | 0.00 |
| mo056 | h | Ajudante de instalador de telecomunicações. (mão de obra) | 0.571 | 22.09 | 12.61 |
| % | % | Custos directos complementares | 2 % | 171.61 | 3.43 |
|  |  | Custos directos |  |  | 175.04 |
