# Detector de movimento por infravermelhos Z-Wave. Instalação em superfície

- Propriedade do ficheiro: CYPE INGENIEROS, S.A.
- Formato: FIEBDC-3/2002
- Moeda: EUR
- Custos indirectos: 3.00 %
- IVA: 23.00 %

## I Instalações

### IM Domóticas e inmóticas

#### IMZ Componentes do sistema Z-Wave

**IMZ120** Ud Detector de movimento por infravermelhos Z-Wave. Instalação em superfície.
Detector de movimento por infravermelhos com sensor de intensidade luminosa, saliente, Z-Wave, de 85x85x48 mm, cor branca, frequência de funcionamento 868,42 MHz, ângulo de detecção de 110° e alcance de 10 m de diâmetro a 1,8 m de altura para montagem em parede, ângulo de detecção de 360° e alcance de 5 m de diâmetro a 2,8 m de altura para montagem no tecto, grau de protecção IP20, alimentação a pilhas. Instalação em superfície. Inclusive elementos de fixação.
Inclui: Colocação. Montagem, ligação e verificação do seu correcto funcionamento.
Critério de medição de projecto: Número de unidades previstas, segundo documentação gráfica de Projecto.
Critério de medição de obra: Medir-se-á o número de unidades realmente executadas segundo especificações de Projecto.

| Código | Un | Descrição | Rendimento | Preço | Importância |
|---|---|---|---|---|---|
| mt35dzs025a | Ud | Detector de movimento por infravermelhos com sensor de intensidade luminosa, saliente, Z-Wave, de 85x85x48 mm, cor branca, frequência de funcionamento 868,42 MHz, ângulo de detecção de 110° e alcance de 10 m de diâmetro a 1,8 m de altura para montagem em parede, ângulo de detecção de 360° e alcance de 5 m de diâmetro a 2,8 m de altura para montagem no tecto, grau de protecção IP20, alimentação a pilhas, com elementos de fixação. (material) | 1.000 | 68.15 | 68.15 |
| mo123 | h | Especialista na colocação em funcionamento de instalações. (mão de obra) | 0.350 | 44.89 | 15.71 |
| % | % | Custos directos complementares | 2 % | 83.86 | 1.68 |
|  |  | Custos directos |  |  | 85.54 |
