# Posto de controlo de rede de sprinklers

- Propriedade do ficheiro: CYPE INGENIEROS, S.A.
- Formato: FIEBDC-3/2002
- Moeda: EUR
- Custos indirectos: 3.00 %
- IVA: 23.00 %

## I Instalações

### IO Contra incêndios

#### IOT Sistemas de extinção fixos

**IOT010** Ud Posto de controlo de rede de sprinklers.
Posto de controlo de sprinklers, de 2 1/2" DN 65 mm de diâmetro, união roscada, formado por válvula de retenção e alarme e trim de aço galvanizado, para sistema seco. Inclusive incluso_compres monofásico de 247 l/min de caudal e depósito de 50 litros de capacidade, alarme hidráulico com motor de água e gong, acessórios e peças especiais para ligação à rede de distribuição de água.
Inclui: Marcação. Montagem, ligação e verificação do seu correcto funcionamento.
Critério de medição de projecto: Número de unidades previstas, segundo documentação gráfica de Projecto.
Critério de medição de obra: Medir-se-á o número de unidades realmente executadas segundo especificações de Projecto.

| Código | Un | Descrição | Rendimento | Preço | Importância |
|---|---|---|---|---|---|
| mt41pcr020a | Ud | Posto de controlo de sprinklers, de 2 1/2" DN 65 mm de diâmetro, união roscada, formado por válvula de retenção e alarme e trim de aço galvanizado. (material) | 1.000 | 2255.48 | 2255.48 |
| mt41pcr023a | Ud | Acessórios para a manutenção do ar, com válvula de descarga. (material) | 1.000 | 456.44 | 456.44 |
| mt41pcr024f | Ud | Compressor de correia com asa e rodas, de 865x370x690 mm, 247 l/min de caudal, depósito de 50 litros de capacidade, 10 bar de pressão máxima, 1,5 kW de potência, para alimentação monofásica a 230 V e 50 Hz de frequência. (material) | 1.000 | 1093.23 | 1093.23 |
| mt41pcr100a | Ud | Alarme hidráulico, com motor de água e gong de liga de alumínio. (material) | 1.000 | 350.82 | 350.82 |
| mt41pcr300a | Ud | Acessórios e peças especiais para ligação de posto de controlo de sprinklers à rede de distribuição de água. (material) | 1.000 | 33.88 | 33.88 |
| mo008 | h | Oficial de 1ª canalizador. (mão de obra) | 20.000 | 23.31 | 466.20 |
| mo107 | h | Ajudante de canalizador. (mão de obra) | 20.000 | 22.09 | 441.80 |
| % | % | Custos directos complementares | 2 % | 5097.85 | 101.96 |
|  |  | Custos directos |  |  | 5199.81 |
