# Posto de controlo de rede de sprinklers

- Propriedade do ficheiro: CYPE INGENIEROS, S.A.
- Formato: FIEBDC-3/2002
- Moeda: EUR
- Custos indirectos: 3.00 %
- IVA: 23.00 %

## I Instalações

### IO Contra incêndios

#### IOT Sistemas de extinção fixos

**IOT010** Ud Posto de controlo de rede de sprinklers.
Posto de controlo de sprinklers com actuação eléctrica, de 6" DN 150 mm de diâmetro, união flange e ranhura, formado por válvula de dilúvio e trim tipo D de aço galvanizado com válvula de retenção, para sistema de inundação com acção prévia de encravamento duplo. Inclusive válvula adufa de fuso ascendente e fecho elástico, incluso_compres trifásico de 320 l/min de caudal e depósito de 100 litros de capacidade, alarme hidráulico com motor de água e gong, acessórios e peças especiais para ligação à rede de distribuição de água.
Inclui: Marcação. Montagem, ligação e verificação do seu correcto funcionamento.
Critério de medição de projecto: Número de unidades previstas, segundo documentação gráfica de Projecto.
Critério de medição de obra: Medir-se-á o número de unidades realmente executadas segundo especificações de Projecto.

| Código | Un | Descrição | Rendimento | Preço | Importância |
|---|---|---|---|---|---|
| mt41pcr040r | Ud | Posto de controlo de sprinklers com actuação eléctrica, de 6" DN 150 mm de diâmetro, união flange e ranhura, formado por válvula de dilúvio e trim tipo D de aço galvanizado com válvula de retenção. (material) | 1.000 | 6317.57 | 6317.57 |
| mt41svc010d | Ud | Válvula adufa de fuso ascendente e fecho elástico, união com flanges, de 6" de diâmetro, PN=10 bar, formada por corpo, disco em cunha e volante de ferro fundido dúctil e fuso de aço inoxidável. (material) | 1.000 | 615.50 | 615.50 |
| mt41pcr041a | Ud | Acessórios para a manutenção do ar, para compressor. (material) | 1.000 | 504.85 | 504.85 |
| mt41pcr024V | Ud | Compressor de correia com asa e rodas, de 1100x450x770 mm, 320 l/min de caudal, depósito de 100 litros de capacidade, 10 bar de pressão máxima, 2,2 kW de potência, para alimentação trifásica a 400 V e 50 Hz de frequência. (material) | 1.000 | 1349.19 | 1349.19 |
| mt41pcr100a | Ud | Alarme hidráulico, com motor de água e gong de liga de alumínio. (material) | 1.000 | 350.82 | 350.82 |
| mt41pcr300n | Ud | Acessórios e peças especiais para ligação de posto de controlo de sprinklers à rede de distribuição de água. (material) | 1.000 | 46.93 | 46.93 |
| mo008 | h | Oficial de 1ª canalizador. (mão de obra) | 30.000 | 23.31 | 699.30 |
| mo107 | h | Ajudante de canalizador. (mão de obra) | 30.000 | 22.09 | 662.70 |
| % | % | Custos directos complementares | 2 % | 10546.86 | 210.94 |
|  |  | Custos directos |  |  | 10757.80 |
