# Monta-cargas

- Propriedade do ficheiro: CYPE INGENIEROS, S.A.
- Formato: FIEBDC-3/2002
- Moeda: EUR
- Custos indirectos: 3.00 %
- IVA: 23.00 %

## I Instalações

### IT Transporte

#### ITC Monta-cargas

**ITC010** Ud Monta-cargas.
Monta-cargas hidráulico para 1000 kg, de 5 paragens (6 m), de 2x2 m de plataforma, com guias e um pistão. Totalmente montado, ligado e testado.
Inclui: Marcação. Instalação do monta-cargas. Ligação com a rede eléctrica.
Critério de medição de projecto: Número de unidades previstas, segundo documentação gráfica de Projecto.
Critério de medição de obra: Medir-se-á o número de unidades realmente executadas segundo especificações de Projecto.

| Código | Un | Descrição | Rendimento | Preço | Importância |
|---|---|---|---|---|---|
| mt39mch010ed | Ud | Monta-cargas hidráulico para 1000 kg, de 5 paragens (6 m), de 2x2 m de plataforma, com guias e um pistão. (material) | 1.000 | 18067.29 | 18067.29 |
| mo016 | h | Oficial de 1ª instalador de aparelhos elevatórios. (mão de obra) | 51.800 | 25.32 | 1311.58 |
| mo085 | h | Ajudante de instalador de aparelhos elevatórios. (mão de obra) | 51.900 | 23.99 | 1245.08 |
| % | % | Custos directos complementares | 2 % | 20623.95 | 412.48 |
|  |  | Custos directos |  |  | 21036.43 |
