# Escada rolante

- Propriedade do ficheiro: CYPE INGENIEROS, S.A.
- Formato: FIEBDC-3/2002
- Moeda: EUR
- Custos indirectos: 3.00 %
- IVA: 23.00 %

## I Instalações

### IT Transporte

#### ITE Escadas e tapetes rolantes

**ITE010** Ud Escada rolante.
Fornecimento e instalação completa de escada rolante eléctrica, para interior, de 35° de inclinação, para vencer uma altura de 3 m, com uma largura útil de 1 m, balaustrada de 1 m, capacidade de transporte 9000 pessoas/h e 0,5 m/s de velocidade. Inclusive passa-cabos, quadro e cabo de manobra, instalação eléctrica, linha telefónica e sistemas de segurança. Totalmente montada, ligada e testada.
Inclui: Marcação da disposição dos apoios. Montagem de passa-cabos. Colocação da escada rolante sobre os apoios. Montagem do quadro e ligação do cabo de manobra. Ligação com a rede eléctrica. Instalação da linha telefónica e dos sistemas de segurança.
Critério de medição de projecto: Número de unidades previstas, segundo documentação gráfica de Projecto.
Critério de medição de obra: Medir-se-á o número de unidades realmente executadas segundo especificações de Projecto.

| Código | Un | Descrição | Rendimento | Preço | Importância |
|---|---|---|---|---|---|
| mt39emc010g | Ud | Escada rolante eléctrica, para interior, de 35° de inclinação, para vencer uma altura de 3 m, com uma largura útil de 1 m, balaustrada de 1 m, capacidade de transporte 9000 pessoas/h e 0,5 m/s de velocidade, segundo EN 115-1. (material) | 1.000 | 80319.84 | 80319.84 |
| mt39www020 | Ud | Material auxiliar para instalações de transporte. (material) | 1.500 | 10.08 | 15.12 |
| mo016 | h | Oficial de 1ª instalador de aparelhos elevatórios. (mão de obra) | 52.000 | 25.32 | 1316.64 |
| mo085 | h | Ajudante de instalador de aparelhos elevatórios. (mão de obra) | 52.000 | 23.99 | 1247.48 |
| % | % | Custos directos complementares | 2 % | 82899.08 | 1657.98 |
|  |  | Custos directos |  |  | 84557.06 |
