# Conduta de ventilação de secção circular

- Propriedade do ficheiro: CYPE INGENIEROS, S.A.
- Formato: FIEBDC-3/2002
- Moeda: EUR
- Custos indirectos: 3.00 %
- IVA: 23.00 %

## I Instalações

### IV Ventilação

#### IVG Ventilação mecânica para garagens

**IVG025** m Conduta de ventilação de secção circular.
Conduta circular de parede simples helicoidal de aço inoxidável, de 225 mm de diâmetro e 0,5 mm de espessura, fornecida em tramos de 3 ou 5 m. Inclusive acessórios de montagem e elementos de fixação.
Inclui: Marcação do traçado das condutas. Marcação e posterior ancoragem dos suportes das condutas. Montagem e fixação de condutas. Ligações entre a rede de condutas e os ventiladores ou caixas de ventilação. Verificação do seu correcto funcionamento. Realização de ensaios.
Critério de medição de projecto: Comprimento projectado, segundo documentação gráfica de Projecto, medido entre os eixos dos elementos ou dos pontos a ligar, descontando as peças especiais.
Critério de medição de obra: Medir-se-á o comprimento realmente executado segundo especificações de Projecto.

| Código | Un | Descrição | Rendimento | Preço | Importância |
|---|---|---|---|---|---|
| mt42con205g | m | Conduta circular de parede simples helicoidal de aço inoxidável, de 225 mm de diâmetro e 0,5 mm de espessura, fornecida em tramos de 3 ou 5 m. (material) | 1.050 | 36.10 | 37.91 |
| mt42con500i | Ud | Flange de 225 mm de diâmetro e suporte de tecto com varão para fixação de condutas circulares de ar em instalações de ventilação e climatização. (material) | 0.113 | 5.10 | 0.58 |
| op00ato010 |  | Aparafusadora. | 1.000 | 0.00 | 0.00 |
| op00mar010 |  | Martelo. | 1.000 | 0.00 | 0.00 |
| op00tal010 |  | Berbequim. | 1.000 | 0.00 | 0.00 |
| mo013 | h | Oficial de 1ª montador de condutas de chapa metálica. (mão de obra) | 0.050 | 19.73 | 0.99 |
| mo084 | h | Ajudante de montador de condutas de chapa metálica. (mão de obra) | 0.050 | 18.74 | 0.94 |
| % | % | Custos directos complementares | 2 % | 40.42 | 0.81 |
|  |  | Custos directos |  |  | 41.23 |
