# Terminal de ventilação, para cobertura

- Propriedade do ficheiro: CYPE INGENIEROS, S.A.
- Formato: FIEBDC-3/2002
- Moeda: EUR
- Custos indirectos: 3.00 %
- IVA: 23.00 %

## I Instalações

### IV Ventilação

#### IVM Ventilação mecânica

**IVM029** Ud Terminal de ventilação, para cobertura.
Terminal de ventilação, para cobertura, de 1159 mm de comprimento, cor preto, para conduta de saída de 125 mm de diâmetro.
Inclui: Marcação. Colocação.
Critério de medição de projecto: Número de unidades previstas, segundo documentação gráfica de Projecto.
Critério de medição de obra: Medir-se-á o número de unidades realmente executadas segundo especificações de Projecto.

| Código | Un | Descrição | Rendimento | Preço | Importância |
|---|---|---|---|---|---|
| mt42wol052a | Ud | Terminal de ventilação, para cobertura, de 1159 mm de comprimento, cor preto, para conduta de saída de 125 mm de diâmetro. (material) | 1.000 | 116.03 | 116.03 |
| mo005 | h | Oficial de 1ª instalador de ar condicionado. (mão de obra) | 0.150 | 23.31 | 3.50 |
| mo104 | h | Ajudante de instalador de ar condicionado. (mão de obra) | 0.150 | 22.09 | 3.31 |
| % | % | Custos directos complementares | 2 % | 122.84 | 2.46 |
|  |  | Custos directos |  |  | 125.30 |
