# Persiana com caixa (monobloco)

- Propriedade do ficheiro: CYPE INGENIEROS, S.A.
- Formato: FIEBDC-3/2002
- Moeda: EUR
- Custos indirectos: 3.00 %
- IVA: 23.00 %

## L Vãos

### LS Protecções solares

#### LSP Persianas enroláveis

**LSP030** Ud Persiana com caixa (monobloco).
Persiana de réguas de alumínio perfilado, de 45 mm de altura, acabamento branco, equipada com eixo de 60 mm de diâmetro, discos, cápsulas, régua de remate e todos os seus acessórios, com caixa incorporada (monobloco), e topos, de fácil extracção, de 155x165 mm, de PVC acabamento standard e guias de estore modelo de PVC, acabamento branco standard; estanquidade à água classe E3000, segundo EN 12208; resistência à carga do vento classe CE3000, segundo EN 12210; transmissão térmica 1,2 W/(m²°C); permeabilidade ao ar classe 3, segundo EN 12207; colocada na oficina emcima da caixilharia de 1200x1200 mm; accionamento manual com fita e recolhedor.
Inclui: Montagem do sistema de accionamento.
Critério de medição de projecto: Número de unidades previstas, segundo documentação gráfica de Projecto.
Critério de medição de obra: Medir-se-á o número de unidades realmente executadas segundo especificações de Projecto.

| Código | Un | Descrição | Rendimento | Preço | Importância |
|---|---|---|---|---|---|
| mt25pax040idgf | m² | Persiana de réguas de alumínio perfilado, de 45 mm de altura, acabamento branco, equipada com eixo de 60 mm de diâmetro, discos, cápsulas, régua de remate e todos os seus acessórios, com caixa incorporada (monobloco), e topos, de fácil extracção, de 155x165 mm, de PVC acabamento standard e guias de estore modelo de PVC, acabamento branco standard; estanquidade à água classe E3000, segundo EN 12208; resistência à carga do vento classe CE3000, segundo EN 12210; transmissão térmica 1,2 W/(m²°C). Segundo EN 13659. (material) | 1.626 | 71.31 | 115.95 |
| mt25pax100a | Ud | Kit para accionamento manual de persiana, com fita de cor branca e recolhedor. (material) | 1.000 | 5.00 | 5.00 |
| op00ato010 |  | Aparafusadora. | 1.000 | 0.00 | 0.00 |
| mo011 | h | Oficial de 1ª montador. (mão de obra) | 0.235 | 25.32 | 5.95 |
| mo080 | h | Ajudante de montador. (mão de obra) | 0.235 | 24.04 | 5.65 |
| % | % | Custos directos complementares | 2 % | 132.55 | 2.65 |
|  |  | Custos directos |  |  | 135.20 |
