# Isolamento sonoro a sons de condução aérea e de percussão de pavimentos flutuantes, com lâminas viscoelásticas

- Propriedade do ficheiro: CYPE INGENIEROS, S.A.
- Formato: FIEBDC-3/2002
- Moeda: EUR
- Custos indirectos: 3.00 %
- IVA: 23.00 %

## N Isolamentos e impermeabilizações

### NB Isolamentos sonoros

#### NBL Pavimentos flutuantes

**NBL050** m² Isolamento sonoro a sons de condução aérea e de percussão de pavimentos flutuantes, com lâminas viscoelásticas.
Isolamento sonoro a sons de condução aérea e de percussão de pavimentos flutuantes, com lâminas viscoelásticas de alta densidade, de 2,5 mm de espessura e dessolidarização perimetral executada com o mesmo material isolante. Colocação em obra: com sobreposição.
Inclui: Limpeza e preparação da superfície suporte. Colocação do isolamento sobre a laje. Corte do isolamento.
Critério de medição de projecto: Superfície medida segundo documentação gráfica de Projecto.
Critério de medição de obra: Medir-se-á a superfície realmente executada segundo especificações de Projecto.

| Código | Un | Descrição | Rendimento | Preço | Importância |
|---|---|---|---|---|---|
| mt16pts020fbb | m² | Lâmina viscoelástica de alta densidade, de 2,5 mm de espessura; com 34 dB de índice global de redução sonora, Rw. (material) | 1.150 | 5.39 | 6.20 |
| mo054 | h | Oficial de 1ª montador de isolamentos. (mão de obra) | 0.080 | 23.31 | 1.86 |
| mo101 | h | Ajudante de montador de isolamentos. (mão de obra) | 0.080 | 22.13 | 1.77 |
| % | % | Custos directos complementares | 2 % | 9.83 | 0.20 |
|  |  | Custos directos |  |  | 10.03 |
