# Barreira pára-vapor, pelo exterior de fachada

- Propriedade do ficheiro: CYPE INGENIEROS, S.A.
- Formato: FIEBDC-3/2002
- Moeda: EUR
- Custos indirectos: 3.00 %
- IVA: 23.00 %

## N Isolamentos e impermeabilizações

### NE Estanquidade

#### NEF Fachadas e paredes meeiras

**NEF040** m² Barreira pára-vapor, pelo exterior de fachada.
Barreira pára-vapor com estanquidade ao ar, impermeável à água da chuva, de polipropileno, com armadura, de 0,50 mm de espessura e 150 g/m², de 13 m de espessura de ar equivalente face à difusão de vapor de água, segundo NP EN 1931, permeabilidade ao ar 0,02 m³/h·m² a 50 Pa, Euroclasse E de reacção ao fogo, segundo NP EN 13501-1. Colocação em obra: com sobreposições, pelo exterior da parede de fachada. Inclusive grampos e fita autocolante para vedação de juntas.
Inclui: Limpeza e preparação da superfície. Corte e preparação. Fixação. Corte da fita de vedação. Colocação da fita de vedação.
Critério de medição de projecto: Superfície medida segundo documentação gráfica de Projecto.
Critério de medição de obra: Medir-se-á a superfície realmente executada segundo especificações de Projecto.

| Código | Un | Descrição | Rendimento | Preço | Importância |
|---|---|---|---|---|---|
| mt15pdr100ara | m² | Barreira pára-vapor com estanquidade ao ar, impermeável à água da chuva, de polipropileno, com armadura, de 0,5 mm de espessura e 150 g/m², de 13 m de espessura de ar equivalente face à difusão de vapor de água, segundo NP EN 1931, permeabilidade ao ar 0,02 m³/h·m² a 50 Pa, Euroclasse E de reacção ao fogo, segundo NP EN 13501-1, intervalo de temperatura de trabalho de -40 a 80°C, fornecida em rolos de 1,50x50 m, segundo EN 13984. (material) | 1.150 | 3.40 | 3.91 |
| mt15pdr300c | Ud | Grampo, de aço galvanizado, de 8 mm de altura; para a fixação de lâminas para o controlo do vapor. (material) | 5.000 | 0.02 | 0.10 |
| mt15pdr160a | m | Fita autocolante, de polietileno, com adesivo acrílico sem dissolventes, armadura de polietileno e película de separação de papel siliconado, de 0,28 mm de espessura e 50 mm de largura, com resistência aos raios UV, intervalo de temperatura de trabalho de -40 a 100°C, para aplicar em interiores e exteriores, para a fixação e a vedação de lâminas impermeabilizantes e para o controlo do vapor, fornecida em rolos de 25 m de comprimento. (material) | 1.020 | 1.16 | 1.18 |
| op00gra020 |  | Agrafadora martelo. | 1.000 | 0.00 | 0.00 |
| mo054 | h | Oficial de 1ª montador de isolamentos. (mão de obra) | 0.041 | 23.31 | 0.96 |
| mo101 | h | Ajudante de montador de isolamentos. (mão de obra) | 0.020 | 22.13 | 0.44 |
| % | % | Custos directos complementares | 2 % | 6.59 | 0.13 |
|  |  | Custos directos |  |  | 6.72 |
