# Impermeabilização de cornija ou beirado com lâminas asfálticas

- Propriedade do ficheiro: CYPE INGENIEROS, S.A.
- Formato: FIEBDC-3/2002
- Moeda: EUR
- Custos indirectos: 3.00 %
- IVA: 23.00 %

## N Isolamentos e impermeabilizações

### NI Impermeabilizações

#### NIF Fachadas

**NIF021** m² Impermeabilização de cornija ou beirado com lâminas asfálticas.
Impermeabilização de cornija ou beirado com membrana de betume modificado com elastómero SBS, LBM(SBS)-50/G-FP, Polydan 180-50/GP Elast "DANOSA", com armadura de feltro de poliéster não tecido de 180 g/m², com auto-protecção mineral de cor cinzento, tipo monocamada, totalmente aderida ao suporte com maçarico, prévia aplicação de primário com tinta asfáltica Impridan 100 "DANOSA", à base de betume asfáltico modificado e cargas minerais em base solvente, de aplicação a frio. Inclusive perfil de chapa de aço galvanizado, banda de reforço e banda de acabamento para a resolução de encontros com paramentos verticais e massa de poliuretano para a vedação do espaço entre o perfil metálico e o paramento.
Inclui: Limpeza e preparação da superfície. Aplicação de primário na superfície a impermeabilizar. Colocação da banda de reforço. Colocação da impermeabilização. Colocação da banda de acabamento. Colocação dos perfis metálicos. Aplicação do cordão de vedação entre o perfil e o paramento vertical.
Critério de medição de projecto: Superfície medida em projecção horizontal, segundo documentação gráfica de Projecto, desde as faces interiores dos parapeitos ou muretes perimetrais que a limitam.
Critério de medição de obra: Medir-se-á, em projecção horizontal, a superfície realmente executada segundo especificações de Projecto, desde as faces interiores dos parapeitos ou muretes perimetrais que a limitam.

| Código | Un | Descrição | Rendimento | Preço | Importância |
|---|---|---|---|---|---|
| mt27pad010h | l | Tinta asfáltica Impridan 100 "DANOSA", à base de betume asfáltico modificado e cargas minerais em base solvente, de aplicação a frio. (material) | 0.500 | 6.49 | 3.25 |
| mt14ldn010dd | m² | Membrana de betume modificado com elastómero SBS, LBM(SBS)-40-FP, Esterdan 40 P Elast "DANOSA", massa nominal 4 kg/m², com armadura de feltro de poliéster não tecido de 160 g/m², de superfície não protegida. Segundo EN 13707. (material) | 0.347 | 9.86 | 3.42 |
| mt14ldg010dda | m² | Membrana de betume modificado com elastómero SBS, LBM(SBS)-50/G-FP, Polydan 180-50/GP Elast "DANOSA", massa nominal 5 kg/m², com armadura de feltro de poliéster não tecido de 180 g/m², com auto-protecção mineral de cor cinzento. Segundo EN 13707. (material) | 1.350 | 12.77 | 17.24 |
| mt15acc020c | m | Perfil de chapa de aço galvanizado, espessura 0,8 mm, desenvolvimento 300 mm, e 2 dobras. (material) | 2.000 | 2.04 | 4.08 |
| mt15sja020a | Ud | Cartucho de pasta de poliuretano, de 310 cm³. (material) | 0.170 | 7.01 | 1.19 |
| op00sop010 |  | Maçarico para soldadura de lâminas asfálticas. | 1.000 | 0.00 | 0.00 |
| op00tal010 |  | Berbequim. | 1.000 | 0.00 | 0.00 |
| op00ato010 |  | Aparafusadora. | 1.000 | 0.00 | 0.00 |
| mo029 | h | Oficial de 1ª aplicador de lâminas impermeabilizantes. (mão de obra) | 0.100 | 24.63 | 2.46 |
| mo067 | h | Ajudante de aplicador de lâminas impermeabilizantes. (mão de obra) | 0.100 | 24.04 | 2.40 |
| % | % | Custos directos complementares | 2 % | 34.04 | 0.68 |
|  |  | Custos directos |  |  | 34.72 |
