# Impermeabilização de junta de construção

- Propriedade do ficheiro: CYPE INGENIEROS, S.A.
- Formato: FIEBDC-3/2002
- Moeda: EUR
- Custos indirectos: 3.00 %
- IVA: 23.00 %

## N Isolamentos e impermeabilizações

### NI Impermeabilizações

#### NIJ Juntas

**NIJ111** m Impermeabilização de junta de construção, vertical ou horizontal, em contacto com água salina, através da colocação de perfil hidroexpansivo de bentonite, de expansão controlada, de 25x20 mm, fixado ao suporte através primário adesivo.
Formação de impermeabilização de junta de construção, vertical ou horizontal, exposta a pressão hidrostática, temporal ou permanente, através da colocação de perfil hidroexpansivo de bentonite, de expansão controlada em contacto com água salina, de 25x20 mm, fixado ao suporte através primário adesivo. Incluindo p/p de preparação da superfície suporte, e sobreposições dos extremos do perfil.
Inclui: Limpeza do suporte. Aplicação do adesivo. Colocação do perfil.
Critério de medição de projecto: Comprimento medido segundo documentação gráfica de Projecto.
Critério de medição de obra: Medir-se-á o comprimento realmente executado segundo especificações de Projecto.

| Código | Un | Descrição | Rendimento | Preço | Importância |
|---|---|---|---|---|---|
| mt15sja160g | m | Perfil hidroexpansivo de bentonite, de expansão controlada em contacto com água salina, de 25x20 mm. (material) | 1.050 | 6.11 | 6.42 |
| mt15sja165 | l | Primário adesivo para perfis hidroexpansivos de bentonite. (material) | 0.015 | 7.30 | 0.11 |
| mo032 | h | Oficial de 1ª aplicador de produtos impermeabilizantes. (mão de obra) | 0.101 | 17.19 | 1.74 |
| % | % | Custos directos complementares | 2 % | 8.27 | 0.17 |
|  |  | Custos directos |  |  | 8.44 |
