# Isolamento termo-acústico de pavimentos flutuantes, com fibra de coco

- Propriedade do ficheiro: CYPE INGENIEROS, S.A.
- Formato: FIEBDC-3/2002
- Moeda: EUR
- Custos indirectos: 3.00 %
- IVA: 23.00 %

## N Isolamentos e impermeabilizações

### NV Isolamentos térmicos de origem vegetal

#### NVL Pavimentos flutuantes

**NVL020** m² Isolamento termo-acústico de pavimentos flutuantes, com fibra de coco.
Isolamento termo-acústico de pavimentos flutuantes, formado por fibra de coco, de 1000 mm de largura e entre 35 e 38 mm de espessura, 120 kg/m³ de densidade, condutibilidade térmica 0,044 W/(m°C), fornecida em rolos de 10 m de comprimento, coberto com filme de polietileno de 0,2 mm de espessura e dessolidarização perimetral executada com o mesmo material isolante. Colocação em obra: topo a topo, simplesmente apoiado, preparado para receber uma base de pavimento de argamassa ou betão. Inclusive fita autocolante para vedação de juntas.
Inclui: Limpeza e preparação da superfície suporte. Implantação e corte do isolamento. Colocação do isolamento. Colocação do filme de polietileno. Vedação de juntas do filme de polietileno.
Critério de medição de projecto: Superfície medida segundo documentação gráfica de Projecto.
Critério de medição de obra: Medir-se-á a superfície realmente executada segundo especificações de Projecto.

| Código | Un | Descrição | Rendimento | Preço | Importância |
|---|---|---|---|---|---|
| mt16fco020e | m² | Fibra de coco, de 1000 mm de largura e entre 35 e 38 mm de espessura, 120 kg/m³ de densidade, condutibilidade térmica 0,044 W/(m°C), fornecida em rolos de 10 m de comprimento, Euroclasse B2 de reacção ao fogo segundo NP EN 13501-1. (material) | 1.100 | 20.73 | 22.80 |
| mt16png010d | m² | Filme de polietileno de 0,2 mm de espessura e 184 g/m² de massa superficial. (material) | 1.100 | 0.41 | 0.45 |
| mt16aaa030 | m | Fita autocolante para vedação de juntas. (material) | 0.250 | 0.30 | 0.08 |
| mo054 | h | Oficial de 1ª montador de isolamentos. (mão de obra) | 0.080 | 25.32 | 2.03 |
| mo101 | h | Ajudante de montador de isolamentos. (mão de obra) | 0.080 | 24.04 | 1.92 |
| % | % | Custos directos complementares | 2 % | 27.28 | 0.55 |
|  |  | Custos directos |  |  | 27.83 |
