# Isolamento térmico à vista de origem vegetal pelo exterior em fachada para sistemas ETICS

- Propriedade do ficheiro: CYPE INGENIEROS, S.A.
- Formato: FIEBDC-3/2002
- Moeda: EUR
- Custos indirectos: 3.00 %
- IVA: 23.00 %

## N Isolamentos e impermeabilizações

### NV Isolamentos térmicos de origem vegetal

#### NVS Sistemas ETICS de isolamento exterior de fachadas

**NVS020** m² Isolamento térmico à vista de origem vegetal pelo exterior em fachada para sistemas ETICS.
Isolamento térmico à vista pelo exterior em fachada para sistemas ETICS, formado por painel de aglomerado de cortiça expandida, com tratamento ignífugo, de 30 mm de espessura, de 1000x500 mm, cor preto, de entre 140 e 160 kg/m³ de densidade, resistência térmica 0,75 m²°C/W, condutibilidade térmica 0,0445 W/(m°C), factor de resistência à difusão do vapor de água entre 7 e 14, Euroclasse B-s2, d0 de reacção ao fogo, segundo NP EN 13501-1, resistência à compressão >= 180 kPa. COLOCAÇÃO: através de colagem dupla com argamassa leve de ligantes mistos, tipo LW CSIII W2, segundo EN 998-1, cor bege, composta por cal hidráulica natural e granulados de cortiça de granulometria compreendida entre 0 e 1 mm. Inclusive massa elastomérica monocomponente, para vedação de juntas entre painéis.
Critérios considerados na determinação do preço da unidade de obra: O preço não inclui a camada de regularização nem a camada de acabamento.
Inclui: Limpeza e preparação da superfície suporte. Implantação e corte do isolamento. Aplicação da cola. Colocação do isolamento. Resolução de pontos singulares. Vedação de juntas.
Critério de medição de projecto: Superfície medida segundo documentação gráfica de Projecto.
Critério de medição de obra: Medir-se-á a superfície realmente executada segundo especificações de Projecto.

| Código | Un | Descrição | Rendimento | Preço | Importância |
|---|---|---|---|---|---|
| mt28mar010a | kg | Argamassa leve de ligantes mistos, tipo LW CSIII W2, segundo EN 998-1, para utilização em exteriores, cor bege, composta por cal hidráulica natural e granulados de cortiça de granulometria compreendida entre 0 e 1 mm; condutibilidade térmica 0,33 W/(m°C), Euroclasse A1 de reacção ao fogo, segundo NP EN 13501-1, densidade 1050 kg/m³. (material) | 6.000 | 1.28 | 7.68 |
| mt16acg010h | m² | Painel de aglomerado de cortiça expandida, com tratamento ignífugo, de 30 mm de espessura, de 1000x500 mm, cor preto, de entre 140 e 160 kg/m³ de densidade, resistência térmica 0,75 m²°C/W, condutibilidade térmica 0,0445 W/(m°C), factor de resistência à difusão do vapor de água entre 7 e 14, Euroclasse B-s2, d0 de reacção ao fogo, segundo NP EN 13501-1, resistência à compressão >= 180 kPa; segundo EN 13170. (material) | 1.050 | 39.00 | 40.95 |
| mt15sbi170d | Ud | Cartucho de 290 cm³ de massa elastomérica monocomponente, à base de polímero MS, de elasticidade permanente e cura rápida e resistente aos raios UV, para vedação de juntas entre painéis. (material) | 0.170 | 3.22 | 0.55 |
| mo054 | h | Oficial de 1ª montador de isolamentos. (mão de obra) | 0.150 | 23.31 | 3.50 |
| mo101 | h | Ajudante de montador de isolamentos. (mão de obra) | 0.150 | 22.13 | 3.32 |
| % | % | Custos directos complementares | 2 % | 56.00 | 1.12 |
|  |  | Custos directos |  |  | 57.12 |
