# Camada de protecção de agregado britado, em coberturas planas

- Propriedade do ficheiro: CYPE INGENIEROS, S.A.
- Formato: FIEBDC-3/2002
- Moeda: EUR
- Custos indirectos: 3.00 %
- IVA: 23.00 %

## Q Coberturas

### QC Componentes de coberturas planas

#### QCA Camada de protecção de agregado

**QCA020** m² Camada de protecção de agregado britado, em coberturas planas.
Camada de protecção de agregado silício de britagem, lavado, de granulometria compreendida entre 18 e 30 mm, com uma espessura média de 10 cm, em coberturas planas, com uma pendente do 1% ao 5%.
Inclui: Colocação e espalhamento da camada de protecção de agregado.
Critério de medição de projecto: Superfície medida segundo documentação gráfica de Projecto.
Critério de medição de obra: Medir-se-á a superfície realmente executada segundo especificações de Projecto.

| Código | Un | Descrição | Rendimento | Preço | Importância |
|---|---|---|---|---|---|
| mt01arg025a | t | Agregado silício de britagem, lavado, de granulometria compreendida entre 18 e 30 mm. (material) | 0.165 | 13.39 | 2.21 |
| mo020 | h | Oficial de 1ª construção. (mão de obra) | 0.075 | 24.63 | 1.85 |
| mo113 | h | Operário não qualificado construção. (mão de obra) | 0.150 | 23.29 | 3.49 |
| % | % | Custos directos complementares | 2 % | 7.55 | 0.15 |
|  |  | Custos directos |  |  | 7.70 |
