# Painel sandwich, para cobertura plana

- Propriedade do ficheiro: CYPE INGENIEROS, S.A.
- Formato: FIEBDC-3/2002
- Moeda: EUR
- Custos indirectos: 3.00 %
- IVA: 23.00 %

## Q Coberturas

### QC Componentes de coberturas planas

#### QCN Painéis

**QCN010** m² Painel sandwich, para cobertura plana.
Painel sandwich com encaixe macho-fêmea nas quatro faces, composto de: face exterior de placa de cimento reforçado com fibras, de 12 mm de espessura, núcleo isolante de espuma de poliestireno extrudido de 120 mm de espessura e face interior de placa de gesso reforçado com fibras, de 12 mm de espessura, de 2400x550 mm, transmissão térmica 0,329 W/(m²°C), Euroclasse B-s1, d0 de reacção ao fogo, segundo NP EN 13501-1, fixado com parafusos auto-roscantes de cabeça escareada, de aço galvanizado, sobre estrutura de madeira, com um vão entre apoios de 120 cm, para cobertura plana.
Inclui: Marcação e corte dos painéis. Colocação e fixação do painel sandwich.
Critério de medição de projecto: Superfície medida segundo documentação gráfica de Projecto.
Critério de medição de obra: Medir-se-á a superfície realmente executada segundo especificações de Projecto.

| Código | Un | Descrição | Rendimento | Preço | Importância |
|---|---|---|---|---|---|
| mt13pst018lh | m² | Painel sandwich com encaixe macho-fêmea nas quatro faces, composto de: face exterior de placa de cimento reforçado com fibras, de 12 mm de espessura, núcleo isolante de espuma de poliestireno extrudido de 120 mm de espessura e face interior de placa de gesso reforçado com fibras, de 12 mm de espessura, de 2400x550 mm, transmissão térmica 0,329 W/(m²°C), Euroclasse B-s1, d0 de reacção ao fogo, segundo NP EN 13501-1. (material) | 1.050 | 89.78 | 94.27 |
| mt13pst100o | Ud | Parafuso auto-roscante de cabeça escareada, de aço galvanizado, de 6 mm de diâmetro e 200 mm de comprimento. (material) | 7.000 | 1.09 | 7.63 |
| mo054 | h | Oficial de 1ª montador de isolamentos. (mão de obra) | 0.160 | 23.31 | 3.73 |
| mo101 | h | Ajudante de montador de isolamentos. (mão de obra) | 0.160 | 22.13 | 3.54 |
| % | % | Custos directos complementares | 2 % | 109.17 | 2.18 |
|  |  | Custos directos |  |  | 111.35 |
