# Clarabóia de placas translúcidas, em cobertura plana

- Propriedade do ficheiro: CYPE INGENIEROS, S.A.
- Formato: FIEBDC-3/2002
- Moeda: EUR
- Custos indirectos: 3.00 %
- IVA: 23.00 %

## Q Coberturas

### QL Pontos de luz

#### QLL De placas translúcidas sintéticas

**QLL010** m² Clarabóia de placas translúcidas, em cobertura plana.
Clarabóia de quatro águas em cobertura plana, com placa alveolar translúcida plana de policarbonato celular, de 25 mm de espessura, incolor, condutibilidade térmica 1,4 W/(m°C), Euroclasse B-s1, d0 de reacção ao fogo, segundo NP EN 13501-1, com uma transmissão de luminosidade de 51%, proporcionando um isolamento sonoro de 23 dB. Inclusive acessórios de fixação das placas e silicone neutro oxímico, para vedação de juntas.
Critérios considerados na determinação do preço da unidade de obra: O preço não inclui a estrutura suporte.
Inclui: Colocação e fixação das placas. Resolução do perímetro interior e exterior do conjunto. Vedação elástica de juntas.
Critério de medição de projecto: Superfície da vertente medida em verdadeira magnitude, segundo documentação gráfica de Projecto.
Critério de medição de obra: Medir-se-á, em verdadeira magnitude, a superfície realmente executada segundo especificações de Projecto.

| Código | Un | Descrição | Rendimento | Preço | Importância |
|---|---|---|---|---|---|
| mt21lpc010i | m² | Placa alveolar translúcida plana de policarbonato celular, de 25 mm de espessura, incolor, condutibilidade térmica 1,4 W/(m°C), Euroclasse B-s1, d0 de reacção ao fogo, segundo NP EN 13501-1, com uma transmissão de luminosidade de 51%, proporcionando um isolamento sonoro de 23 dB e com tratamento aos raios UV nas duas faces. (material) | 1.050 | 36.91 | 38.76 |
| mt21lpc030 | Ud | Kit de acessórios de fixação, para placas de policarbonato celular, em clarabóias, formado por parafusos auto-roscantes de aço inoxidável, anilha de alumínio e EPDM peças de protecção de polipropileno para colocar à pressão, fita autocolante e perfis de fecho lateral. (material) | 0.200 | 31.00 | 6.20 |
| mt22www050a | Ud | Cartucho de 300 ml de silicone neutro oxímico, de elasticidade permanente e cura rápida, cor branca, intervalo de temperatura de trabalho de -60 a 150°C, com resistência aos raios UV, dureza Shore A aproximada de 22, segundo EN ISO 868 e alongamento na rotura >= 800%, segundo EN ISO 8339. (material) | 0.200 | 4.73 | 0.95 |
| mo011 | h | Oficial de 1ª montador. (mão de obra) | 0.350 | 23.31 | 8.16 |
| mo080 | h | Ajudante de montador. (mão de obra) | 0.350 | 22.13 | 7.75 |
| % | % | Custos directos complementares | 2 % | 61.82 | 1.24 |
|  |  | Custos directos |  |  | 63.06 |
