# Clarabóia de vidro

- Propriedade do ficheiro: CYPE INGENIEROS, S.A.
- Formato: FIEBDC-3/2002
- Moeda: EUR
- Custos indirectos: 3.00 %
- IVA: 23.00 %

## Q Coberturas

### QL Pontos de luz

#### QLV De vidro

**QLV010** m² Clarabóia de vidro.
Clarabóia de vidro de duas águas, com um grau de complexidade baixo. ESTRUTURA: formada por perfis de alumínio em "T", em "L" e rectangulares, de até 100 mm de altura, placas de reforço nas ligações, tampas e remates de chapa de alumínio acabamento lacado, com o selo QUALICOAT, que garante a espessura e a qualidade do processo de lacagem; ENVIDRAÇADO: vidro duplo temperado de controlo solar e segurança (laminado), 6/6/3+3, conjunto constituído por vidro exterior temperado, de controlo solar, cor azul de 6 mm, câmara de ar desidratada com perfil separador de alumínio e dupla vedação perimetral, de 6 mm, e vidro interior laminado incolor de 3+3 mm de espessura composto por dois vidros de 3 mm, unidos através um filme incolor de polivinil butiral; 18 mm de espessura total. Inclusive remates, ancoragens e fixações mecânicas.
Inclui: Marcação dos pontos de apoio da estrutura. Corte dos perfis. Montagem e fixação da estrutura de perfis de alumínio. Colocação e fixação do envidraçado. Resolução de pontos singulares. Vedação elástica de juntas.
Critério de medição de projecto: Superfície da vertente medida em verdadeira magnitude, segundo documentação gráfica de Projecto.
Critério de medição de obra: Medir-se-á, em verdadeira magnitude, a superfície realmente executada segundo especificações de Projecto.

| Código | Un | Descrição | Rendimento | Preço | Importância |
|---|---|---|---|---|---|
| mt21lpe030d | m² | Estrutura para lucerna de duas águas, com um grau de complexidade baixo, formada por perfis de alumínio em "T", em "L" e rectangulares, de até 100 mm de altura, placas de reforço nas ligações, tampas e remates de chapa de alumínio, acabamento lacado, com o selo QUALICOAT, que garante a espessura e a qualidade do processo de lacagem, espessura máxima do vidro: 32 mm, com ancoragens, fixações mecânicas e juntas de estanquidade de EPDM. Elaboração em oficina. (material) | 1.000 | 317.50 | 317.50 |
| mt21veg055yaaa | m² | Vidro duplo temperado de controlo solar e segurança (laminado), 6/6/3+3, conjunto constituído por vidro exterior temperado, de controlo solar, cor azul de 6 mm, câmara de ar desidratada com perfil separador de alumínio e dupla vedação perimetral, de 6 mm, e vidro interior laminado incolor de 3+3 mm de espessura composto por dois vidros de 3 mm, unidos através um filme incolor de polivinil butiral; 18 mm de espessura total. (material) | 1.006 | 153.54 | 154.46 |
| mt21vva015a | Ud | Cartucho de 310 ml de silicone neutro, incolor, dureza Shore A aproximada de 23, segundo EN ISO 868 e recuperação elástica >=80%, segundo EN ISO 7389. (material) | 0.580 | 5.77 | 3.35 |
| mt21vva021 | Ud | Material auxiliar para a colocação de vidros. (material) | 1.000 | 1.26 | 1.26 |
| mo011 | h | Oficial de 1ª montador. (mão de obra) | 6.160 | 23.31 | 143.59 |
| mo080 | h | Ajudante de montador. (mão de obra) | 6.160 | 22.13 | 136.32 |
| mo055 | h | Oficial de 1ª vidraceiro. (mão de obra) | 0.340 | 24.22 | 8.23 |
| mo110 | h | Ajudante de vidraceiro. (mão de obra) | 0.340 | 23.62 | 8.03 |
| % | % | Custos directos complementares | 2 % | 772.74 | 15.45 |
|  |  | Custos directos |  |  | 788.19 |
