# Enchimento de telhas de beirado em cobertura inclinada

- Propriedade do ficheiro: CYPE INGENIEROS, S.A.
- Formato: FIEBDC-3/2002
- Moeda: EUR
- Custos indirectos: 3.00 %
- IVA: 23.00 %

## Q Coberturas

### QR Remates

#### QRA Beirados

**QRA011** m Enchimento de telhas de beirado em cobertura inclinada.
Enchimento de telhas de beirado com argamassa de cimento, confeccionada em obra, com aditivo hidrófugo, dosificação 1:6, em cobertura inclinada.
Inclui: Protecção dos elementos da envolvente. Enchimento com argamassa. Limpeza final.
Critério de medição de projecto: Comprimento medido segundo documentação gráfica de Projecto.
Critério de medição de obra: Medir-se-á o comprimento realmente executado segundo especificações de Projecto.

| Código | Un | Descrição | Rendimento | Preço | Importância |
|---|---|---|---|---|---|
| mt08aaa010a | m³ | Água. (material) | 0.006 | 1.50 | 0.01 |
| mt01arg005a | t | Areia de pedreira, para argamassa preparada em obra. (material) | 0.049 | 18.00 | 0.88 |
| mt08cem011a | kg | Cimento Portland CEM II/B-L 32,5 R, cor cinzento, em sacos, segundo NP EN 197-1. (material) | 7.500 | 0.10 | 0.75 |
| mq06hor010 | h | Betoneira eléctrica com uma capacidade de amassadura de 160 l. (equipamento) | 0.021 | 3.45 | 0.07 |
| mo020 | h | Oficial de 1ª construção. (mão de obra) | 0.240 | 22.68 | 5.44 |
| mo113 | h | Operário não qualificado construção. (mão de obra) | 0.240 | 21.45 | 5.15 |
| % | % | Custos directos complementares | 2 % | 12.30 | 0.25 |
|  |  | Custos directos |  |  | 12.55 |
