# Ponto singular para cobertura inclinada de placas asfálticas

- Propriedade do ficheiro: CYPE INGENIEROS, S.A.
- Formato: FIEBDC-3/2002
- Moeda: EUR
- Custos indirectos: 3.00 %
- IVA: 23.00 %

## Q Coberturas

### QU Componentes de coberturas inclinadas e curvas

#### QUA De placas asfálticas

**QUA011** m Ponto singular para cobertura inclinada de placas asfálticas.
Cumeeira para cobertura inclinada com uma pendente maior que 10%, com telhões asfálticos, com abas adaptáveis a qualquer ângulo, cor vermelho, à base de fibras minerais e vegetais saturadas com uma emulsão betuminosa a altas temperaturas, de 50 cm de largura e 100 cm de comprimento, apoiados sobre ripa de cumeeira de madeira e com cada uma das suas abas fixada mecanicamente às placas adjacentes. Inclusive acessórios de fixação das peças às placas.
Inclui: Marcação e colocação das peças de remate sobre as placas de cobertura. Colocação da ripa de cumeeira. Fixação das peças às placas.
Critério de medição de projecto: Largura medida segundo documentação gráfica de Projecto, incrementada em 5 cm para cada lado.
Critério de medição de obra: Medir-se-á o comprimento realmente executado segundo especificações de Projecto, incluindo as entregas nos apoios.

| Código | Un | Descrição | Rendimento | Preço | Importância |
|---|---|---|---|---|---|
| mt13blw015b | m | Ripa de cumeeira de 42x27 mm de secção, de madeira de pinheiro-bravo (Pinus pinaster), tratada em autoclave, com classe de risco 2, segundo NP EN 335, acabamento escovado, com humidade inferior a 20%. Inclusive elementos de fixação sobre estrutura. (material) | 1.000 | 0.51 | 0.51 |
| mt13lpo040e | m | Telhão asfáltico, com abas adaptáveis a qualquer ângulo, cor vermelho, à base de fibras minerais e vegetais saturadas com uma emulsão betuminosa a altas temperaturas, de 50 cm de largura e 100 cm de comprimento, com abas adaptáveis a qualquer ângulo, para cobertura de placas asfálticas. (material) | 1.000 | 8.11 | 8.11 |
| mt13lpo033a | Ud | Prego, para fixação sobre suporte de betão. (material) | 20.000 | 0.10 | 2.00 |
| mo051 | h | Oficial de 1ª montador de painéis metálicos. (mão de obra) | 0.180 | 23.31 | 4.20 |
| mo098 | h | Ajudante de montador de painéis metálicos. (mão de obra) | 0.060 | 22.13 | 1.33 |
| % | % | Custos directos complementares | 2 % | 16.15 | 0.32 |
|  |  | Custos directos |  |  | 16.47 |
