# Peças especiais para cobertura inclinada de fibrocimento sem amianto

- Propriedade do ficheiro: CYPE INGENIEROS, S.A.
- Formato: FIEBDC-3/2002
- Moeda: EUR
- Custos indirectos: 3.00 %
- IVA: 23.00 %

## Q Coberturas

### QU Componentes de coberturas inclinadas e curvas

#### QUC De placas de fibrocimento sem amianto

**QUC012** Ud Peças especiais para cobertura inclinada de fibrocimento sem amianto.
Placa ondulada translúcida de policarbonato celular, incolor, resistente a raios ultravioleta de 3000 mm de comprimento, 2100 mm de largura e 8 mm de espessura, colocada sobre as placas, com uma sobreposição mínima de 10 cm, para cobertura inclinada, com uma pendente maior que 10%. Inclusive acessórios de fixação às placas.
Inclui: Marcação e colocação das peças especiais sobre as placas de cobertura. Fixação das peças às placas.
Critério de medição de projecto: Número de unidades previstas, segundo documentação gráfica de Projecto.
Critério de medição de obra: Medir-se-á o número de unidades realmente executadas segundo especificações de Projecto.

| Código | Un | Descrição | Rendimento | Preço | Importância |
|---|---|---|---|---|---|
| mt13eur080r | Ud | Placa ondulada translúcida de policarbonato celular, incolor, resistente a raios ultravioleta de 3000 mm de comprimento, 2100 mm de largura e 8 mm de espessura. Segundo EN 494. (material) | 1.000 | 157.60 | 157.60 |
| mo051 | h | Oficial de 1ª montador de painéis metálicos. (mão de obra) | 0.450 | 23.31 | 10.49 |
| mo098 | h | Ajudante de montador de painéis metálicos. (mão de obra) | 0.200 | 22.13 | 4.43 |
| % | % | Custos directos complementares | 2 % | 172.52 | 3.45 |
|  |  | Custos directos |  |  | 175.97 |
