# Peças especiais para cobertura inclinada de fibrocimento sem amianto

- Propriedade do ficheiro: CYPE INGENIEROS, S.A.
- Formato: FIEBDC-3/2002
- Moeda: EUR
- Custos indirectos: 3.00 %
- IVA: 23.00 %

## Q Coberturas

### QU Componentes de coberturas inclinadas e curvas

#### QUC De placas de fibrocimento sem amianto

**QUC012** Ud Peças especiais para cobertura inclinada de fibrocimento sem amianto.
Placa de fibrocimento sem amianto, com adaptador para saída de fumos, de 1520x1000 mm, cor cinzento, com peça de ligação e extractor de chaminé estático, colocada sobre as placas, com uma sobreposição mínima de 10 cm, para cobertura inclinada, com uma pendente maior que 10%. Inclusive acessórios de fixação às placas.
Inclui: Marcação e colocação das peças especiais sobre as placas de cobertura. Fixação das peças às placas.
Critério de medição de projecto: Número de unidades previstas, segundo documentação gráfica de Projecto.
Critério de medição de obra: Medir-se-á o número de unidades realmente executadas segundo especificações de Projecto.

| Código | Un | Descrição | Rendimento | Preço | Importância |
|---|---|---|---|---|---|
| mt13eur095c | Ud | Placa de fibrocimento sem amianto, com adaptador para saída de fumos, de 1520x1000 mm, cor cinzento, com acessórios de fixação. Segundo EN 494. (material) | 1.000 | 123.45 | 123.45 |
| mt13eur096c | Ud | Peça de ligação entre placa de fibrocimento sem amianto e extractor de chaminé estático para saída de fumos, de 760x520 mm, diâmetro de saída 30 cm, cor cinzento, com acessórios de fixação. Segundo EN 494. (material) | 1.000 | 57.38 | 57.38 |
| mt13eur097d | Ud | Extractor de chaminé giratório para saída de fumos, de aço inoxidável, com diâmetro de saída 32 cm, e acessórios de fixação. (material) | 1.000 | 113.52 | 113.52 |
| mo051 | h | Oficial de 1ª montador de painéis metálicos. (mão de obra) | 0.350 | 23.31 | 8.16 |
| mo098 | h | Ajudante de montador de painéis metálicos. (mão de obra) | 0.175 | 22.13 | 3.87 |
| % | % | Custos directos complementares | 2 % | 306.38 | 6.13 |
|  |  | Custos directos |  |  | 312.51 |
