# Revestimento de cobertura de telhas de betão

- Propriedade do ficheiro: CYPE INGENIEROS, S.A.
- Formato: FIEBDC-3/2002
- Moeda: EUR
- Custos indirectos: 3.00 %
- IVA: 23.00 %

## Q Coberturas

### QU Componentes de coberturas inclinadas e curvas

#### QUH De telhas de betão

**QUH030** m² Revestimento de cobertura de telhas de betão.
Revestimento de cobertura de telhas de betão, perfil árabe, cor vermelho, 42x33 cm, assentes com argamassa de cimento, confeccionada em obra, dosificação 1:8, directamente sobre a superfície regularizada da vertente, em cobertura inclinada, com uma pendente maior que 25%.
Critérios considerados na determinação do preço da unidade de obra: O preço não inclui a resolução de pontos singulares nem as peças especiais da cobertura.
Inclui: Colocação das telhas assentes com argamassa.
Critério de medição de projecto: Superfície da vertente medida em verdadeira magnitude, segundo documentação gráfica de Projecto.
Critério de medição de obra: Medir-se-á, em verdadeira magnitude, a superfície realmente executada segundo especificações de Projecto.

| Código | Un | Descrição | Rendimento | Preço | Importância |
|---|---|---|---|---|---|
| mt08aaa010a | m³ | Água. (material) | 0.018 | 1.50 | 0.03 |
| mt01arg005a | t | Areia de pedreira, para argamassa preparada em obra. (material) | 0.157 | 18.00 | 2.83 |
| mt08cem011a | kg | Cimento Portland CEM II/B-L 32,5 R, cor cinzento, em sacos, segundo NP EN 197-1. (material) | 18.000 | 0.10 | 1.80 |
| mt13thh010a | Ud | Telha de betão, perfil árabe, cor vermelho, 42x33 cm, segundo NP EN 490. (material) | 11.000 | 1.03 | 11.33 |
| mt13tac100 | kg | Pigmento para argamassa. (material) | 0.081 | 6.00 | 0.49 |
| mq06hor010 | h | Betoneira eléctrica com uma capacidade de amassadura de 160 l. (equipamento) | 0.063 | 3.45 | 0.22 |
| mo020 | h | Oficial de 1ª construção. (mão de obra) | 0.521 | 22.68 | 11.82 |
| mo113 | h | Operário não qualificado construção. (mão de obra) | 0.260 | 21.45 | 5.58 |
| % | % | Custos directos complementares | 2 % | 34.10 | 0.68 |
|  |  | Custos directos |  |  | 34.78 |
