# Peças especiais para cobertura inclinada de telhas de betão

- Propriedade do ficheiro: CYPE INGENIEROS, S.A.
- Formato: FIEBDC-3/2002
- Moeda: EUR
- Custos indirectos: 3.00 %
- IVA: 23.00 %

## Q Coberturas

### QU Componentes de coberturas inclinadas e curvas

#### QUH De telhas de betão

**QUH032** Ud Peças especiais para cobertura inclinada de telhas de betão.
Telhão de betão de 3 hastes, cor vermelho, para telhas de betão, assente com argamassa de cimento, confeccionada em obra, dosificação 1:6; para cobertura inclinada.
Inclui: Colocação das telhas com argamassa.
Critério de medição de projecto: Número de unidades previstas, segundo documentação gráfica de Projecto.
Critério de medição de obra: Medir-se-á o número de unidades realmente executadas segundo especificações de Projecto.

| Código | Un | Descrição | Rendimento | Preço | Importância |
|---|---|---|---|---|---|
| mt13thh019a | Ud | Telhão de betão de 3 hastes, cor vermelho, para telhas de betão, segundo NP EN 490. (material) | 1.000 | 20.86 | 20.86 |
| mt08aaa010a | m³ | Água. (material) | 0.006 | 1.50 | 0.01 |
| mt01arg005a | t | Areia de pedreira, para argamassa preparada em obra. (material) | 0.049 | 18.00 | 0.88 |
| mt08cem011a | kg | Cimento Portland CEM II/B-L 32,5 R, cor cinzento, em sacos, segundo NP EN 197-1. (material) | 7.500 | 0.10 | 0.75 |
| mq06hor010 | h | Betoneira eléctrica com uma capacidade de amassadura de 160 l. (equipamento) | 0.021 | 3.45 | 0.07 |
| mo020 | h | Oficial de 1ª construção. (mão de obra) | 0.160 | 24.63 | 3.94 |
| mo113 | h | Operário não qualificado construção. (mão de obra) | 0.160 | 23.29 | 3.73 |
| % | % | Custos directos complementares | 2 % | 30.24 | 0.60 |
|  |  | Custos directos |  |  | 30.84 |
