# Revestimento de cobertura de placas de poliéster

- Propriedade do ficheiro: CYPE INGENIEROS, S.A.
- Formato: FIEBDC-3/2002
- Moeda: EUR
- Custos indirectos: 3.00 %
- IVA: 23.00 %

## Q Coberturas

### QU Componentes de coberturas inclinadas e curvas

#### QUO De placas de poliéster

**QUO010** m² Revestimento de cobertura de placas de poliéster.
Revestimento de cobertura de placas translúcidas trapezoidais de poliéster, cor verde RAL 6011, de 10 mm de espessura, colocadas com uma sobreposição da placa superior de 150 mm e uma sobreposição lateral de um trapézio e fixadas mecanicamente sobre estrutura leve metálica ou de madeira, em cobertura inclinada, com uma pendente maior que 10%. Inclusive acessórios de fixação das placas.
Critérios considerados na determinação do preço da unidade de obra: O preço não inclui a superfície suporte.
Inclui: Marcação das placas por vertente. Colocação das peças para apoio das placas. Corte, preparação e colocação das placas. Fixação mecânica das placas.
Critério de medição de projecto: Superfície medida em verdadeira magnitude, segundo documentação gráfica de Projecto.
Critério de medição de obra: Medir-se-á, em verdadeira magnitude, a superfície realmente executada segundo especificações de Projecto.

| Código | Un | Descrição | Rendimento | Preço | Importância |
|---|---|---|---|---|---|
| mt13lpo130a | m² | Placa translúcida trapezoidal de poliéster, cor verde RAL 6011, de 10 mm de espessura. (material) | 1.060 | 14.65 | 15.53 |
| mt13lpo140c | Ud | Kit de acessórios de fixação, para placas de poliéster, em coberturas inclinadas, formado por peças de polipropileno para apoio de placa trapezoidal, com o mesmo perfil da greca, peças de aço inoxidável com anilha de EPDM para colocar sobre a parte superior da placa e garantir a estanquidade da fixação e parafusos auto-roscantes. (material) | 0.250 | 45.13 | 11.28 |
| op00ciz010 |  | Tesoura. | 1.000 | 0.00 | 0.00 |
| op00roe010 |  | Roedora. | 1.000 | 0.00 | 0.00 |
| mo051 | h | Oficial de 1ª montador de painéis metálicos. (mão de obra) | 0.090 | 23.31 | 2.10 |
| mo098 | h | Ajudante de montador de painéis metálicos. (mão de obra) | 0.090 | 22.13 | 1.99 |
| % | % | Custos directos complementares | 2 % | 30.90 | 0.62 |
|  |  | Custos directos |  |  | 31.52 |
