# Revestimento de cobertura de placas de policarbonato celular

- Propriedade do ficheiro: CYPE INGENIEROS, S.A.
- Formato: FIEBDC-3/2002
- Moeda: EUR
- Custos indirectos: 3.00 %
- IVA: 23.00 %

## Q Coberturas

### QU Componentes de coberturas inclinadas e curvas

#### QUP De placas de policarbonato

**QUP020** m² Revestimento de cobertura de placas de policarbonato celular.
Revestimento de cobertura de placas translúcidas planas de policarbonato celular, de 4 mm de espessura, com uma transmissão de luminosidade de 90%, fixadas mecanicamente sobre estrutura leve metálica ou de madeira, em cobertura inclinada, com uma pendente maior que 10%. Inclusive acessórios de fixação das placas, perfis em H de policarbonato para a união entre placas, perfis em U de policarbonato para o fecho lateral das placas, fita autocolante microperfurada de alumínio para a vedação dos bordos inferiores das placas, fita adesiva de alumínio para a vedação dos bordos superiores das placas e silicone neutro oxímico, para vedação de juntas.
Critérios considerados na determinação do preço da unidade de obra: O preço não inclui a superfície suporte nem a resolução de pontos singulares.
Inclui: Marcação das placas por vertente. Colocação das peças para apoio das placas. Corte, preparação e colocação das placas. Fixação mecânica das placas. Vedação de juntas.
Critério de medição de projecto: Superfície medida em verdadeira magnitude, segundo documentação gráfica de Projecto.
Critério de medição de obra: Medir-se-á, em verdadeira magnitude, a superfície realmente executada segundo especificações de Projecto.

| Código | Un | Descrição | Rendimento | Preço | Importância |
|---|---|---|---|---|---|
| mt13lpo110a | m² | Placa translúcida plana de policarbonato celular, de 4 mm de espessura, com uma transmissão de luminosidade de 90% e com tratamento aos raios UV na sua face exterior. (material) | 1.000 | 11.00 | 11.00 |
| mt13lpo155 | Ud | Kit de acessórios de fixação, para placas planas de policarbonato celular, em coberturas inclinadas, formado por parafusos auto-roscantes de aço inoxidável, anilha de alumínio e EPDM e peças de protecção de polipropileno para colocar à pressão. (material) | 0.150 | 12.64 | 1.90 |
| mt13lpo112a | m | Perfil em H de policarbonato, de 4 mm de espessura, para a união de placas translúcidas planas de policarbonato celular. (material) | 0.510 | 5.16 | 2.63 |
| mt13lpo114a | m | Perfil em U de policarbonato, de 4 mm de espessura, para o fecho lateral de placas translúcidas planas de policarbonato celular. (material) | 0.330 | 1.48 | 0.49 |
| mt13lpo165a | m | Fita autocolante de alumínio, de 25 mm de largura, para vedação de bordos superiores de placas planas de policarbonato celular, para evitar a entrada de sujidade no interior das placas. (material) | 0.165 | 0.35 | 0.06 |
| mt13lpo160a | m | Fita autocolante microperfurada de alumínio, de 25 mm de largura, para vedação de bordos inferiores de placas planas de policarbonato celular, como protecção anti-humidade e para evitar a entrada de sujidade no interior das placas. (material) | 0.165 | 0.88 | 0.15 |
| mt22www050a | Ud | Cartucho de 300 ml de silicone neutro oxímico, de elasticidade permanente e cura rápida, cor branca, intervalo de temperatura de trabalho de -60 a 150°C, com resistência aos raios UV, dureza Shore A aproximada de 22, segundo EN ISO 868 e alongamento na rotura >= 800%, segundo EN ISO 8339. (material) | 0.330 | 4.73 | 1.56 |
| op00ciz010 |  | Tesoura. | 1.000 | 0.00 | 0.00 |
| op00roe010 |  | Roedora. | 1.000 | 0.00 | 0.00 |
| mo051 | h | Oficial de 1ª montador de painéis metálicos. (mão de obra) | 0.090 | 25.32 | 2.28 |
| mo098 | h | Ajudante de montador de painéis metálicos. (mão de obra) | 0.090 | 24.04 | 2.16 |
| % | % | Custos directos complementares | 2 % | 22.23 | 0.44 |
|  |  | Custos directos |  |  | 22.67 |
