# Revestimento interior com painéis pré-montados de pedra natural. Colocação em camada fina

- Propriedade do ficheiro: CYPE INGENIEROS, S.A.
- Formato: FIEBDC-3/2002
- Moeda: EUR
- Custos indirectos: 3.00 %
- IVA: 23.00 %

## R Revestimentos

### RA De peças rígidas em paramentos verticais

#### RAP De pedra natural

**RAP160** m² Revestimento interior com painéis pré-montados de pedra natural. Colocação em camada fina.
Revestimento interior painéis pré-montados de pedra natural, de 61x15,2 cm e uma espessura de 4 a 6 cm. SUPORTE: paramento de alvenaria de peças maciças, vertical, até 2 m de altura. COLOCAÇÃO: em camada fina com cimento cola melhorado, C2 TE, segundo NP EN 12004, com deslizamento reduzido e tempo de colocação ampliado.
Inclui: Preparação da superfície suporte. Marcação dos níveis, da disposição de peças e das juntas. Preparação e aplicação do material de colocação. Formação de juntas de movimento. Colocação dos painéis pré-montados. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt09mcp100d | kg | Cimento cola melhorado, C2 TE, segundo NP EN 12004, com deslizamento reduzido e tempo de colocação ampliado, cor branca, à base de cimento de alta resistência, inertes seleccionados, aditivos e resinas sintéticas, para a colocação em camada fina do todo o tipo de peças cerâmicas em paramentos verticais interiores e pavimentos interiores e exteriores. (material) | 4.000 | 0.50 | 2.00 |
| mt19ppc010i | m² | Painel pré-montado de pedra natural, formado por lascas de ardósia avermelhada rústica sobre base de argamassa de cimento reforçada com armadura metálica, de 61x15,2 cm e uma espessura de 4 a 6 cm. Inclusive peças de esquina. (material) | 1.050 | 98.10 | 103.01 |
| op00sie030 |  | Serra de disco de diamante, para mesa de trabalho, de corte húmido. | 1.000 | 0.00 | 0.00 |
| mo022 | h | Oficial de 1ª colocador de pedra natural. (mão de obra) | 0.350 | 22.68 | 7.94 |
| mo060 | h | Ajudante de colocador de pedra natural. (mão de obra) | 0.350 | 22.13 | 7.75 |
| % | % | Custos directos complementares | 2 % | 120.70 | 2.41 |
|  |  | Custos directos |  |  | 123.11 |
