# Revestimento mural têxtil

- Propriedade do ficheiro: CYPE INGENIEROS, S.A.
- Formato: FIEBDC-3/2002
- Moeda: EUR
- Custos indirectos: 3.00 %
- IVA: 23.00 %

## R Revestimentos

### RD Decorativos

#### RDT Têxteis

**RDT010** m² Revestimento mural têxtil.
Revestimento mural com tecido decorativo de poliéster de 1,1 mm de espessura, lavável. Colocação em obra: com adesivo de contacto à base de resina acrílica em dispersão aquosa.
Inclui: Limpeza e preparação da superfície suporte. Marcação. Corte e preparação do revestimento. Aplicação da cola. Colocação e fixação do revestimento. Limpeza da cola em excesso e passagem do rolo para tratamento das juntas. Resolução de encontros e pontos singulares.
Critério de medição de projecto: Superfície medida segundo documentação gráfica de Projecto, descontando as aberturas de superfície maior de 2 m².
Critério de medição de obra: Medir-se-á a superfície realmente executada segundo especificações de Projecto, descontando as aberturas de superfície maior de 2 m².

| Código | Un | Descrição | Rendimento | Preço | Importância |
|---|---|---|---|---|---|
| mt18dww010a | kg | Adesivo de contacto à base de resina acrílica em dispersão aquosa, para pavimento de borracha, linóleo, PVC, alcatifa e têxtil. (material) | 0.500 | 4.62 | 2.31 |
| mt29tex010a | m² | Tecido decorativo de poliéster de 1,1 mm de espessura, lavável, para revestimento de paramentos verticais interiores. (material) | 1.050 | 7.44 | 7.81 |
| mo027 | h | Oficial de 1ª instalador de alcatifas e revestimentos têxteis. (mão de obra) | 0.320 | 22.68 | 7.26 |
| mo065 | h | Ajudante de instalador de alcatifas e revestimentos têxteis. (mão de obra) | 0.320 | 22.13 | 7.08 |
| % | % | Custos directos complementares | 2 % | 24.46 | 0.49 |
|  |  | Custos directos |  |  | 24.95 |
