# Pintura com tinta plástica sobre pavimento de garagem

- Propriedade do ficheiro: CYPE INGENIEROS, S.A.
- Formato: FIEBDC-3/2002
- Moeda: EUR
- Custos indirectos: 3.00 %
- IVA: 23.00 %

## R Revestimentos

### RO Pinturas específicas

#### ROO Garagens

**ROO015** m² Pintura com tinta plástica sobre pavimento de garagem.
Aplicação manual de duas demãos de tinta plástica Paviland Top AC "GRUPO PUMA", cor Rosa 275, acabamento mate, textura lisa, a primeira demão diluída com 10% de água e a seguinte não diluída, (rendimento: 0,2 kg/m² cada demão); sobre pavimento de garagem de betão.
Inclui: Limpeza geral da superfície suporte. Preparação da mistura. Aplicação de uma demão de primário e uma demão de acabamento.
Critério de medição de projecto: Superfície medida segundo documentação gráfica de Projecto, com o mesmo critério que o suporte base.
Critério de medição de obra: Medir-se-á a superfície realmente executada segundo especificações de Projecto, com o mesmo critério que o suporte base.

| Código | Un | Descrição | Rendimento | Preço | Importância |
|---|---|---|---|---|---|
| mt27pip030cl | kg | Tinta para interior, Paviland Top AC "GRUPO PUMA", monocomponente à base de resinas acrílicas puras dispersas em meio aquoso e cargas minerais, sem dissolventes, cor Rosa 275, acabamento mate, textura lisa, resistente aos raios UV; para aplicar com trincha, rolo ou pistola. (material) | 0.400 | 4.51 | 1.80 |
| op00tal020 |  | Berbequim com misturador. | 1.000 | 0.00 | 0.00 |
| mo038 | h | Oficial de 1ª pintor. (mão de obra) | 0.100 | 24.63 | 2.46 |
| mo076 | h | Ajudante de pintor. (mão de obra) | 0.100 | 24.04 | 2.40 |
| % | % | Custos directos complementares | 2 % | 6.66 | 0.13 |
|  |  | Custos directos |  |  | 6.79 |
