# Acabamento de gesso

- Propriedade do ficheiro: CYPE INGENIEROS, S.A.
- Formato: FIEBDC-3/2002
- Moeda: EUR
- Custos indirectos: 3.00 %
- IVA: 23.00 %

## R Revestimentos

### RP Conglomerados tradicionais

#### RPG Aplicação de gesso

**RPG011** m² Acabamento de gesso.
Formação de revestimento contínuo interior de gesso, sobre paramento vertical, até 3 m de altura, de 3 mm de espessura, formado por uma camada de acabamento com pasta de gesso de aplicação em camada fina C6, que constitui a terminação ou remate, aplicado sobre uma superfície previamente regularizada (não está incluída no preço a camada de emboço). Inclusive, remates com rodapé, e montagem, desmontagem e remoção de andaimes.
Inclui: Amassadura do gesso fino. Execução do acabamento, aplicando a pasta de gesso fino sobre a superfície previamente regularizada.
Critério de medição de projecto: Superfície medida desde o pavimento até ao tecto, segundo documentação gráfica de Projecto, sem deduzir aberturas menores que 4 m² e descontando, nas aberturas de superfície maior de 4 m², o excesso sobre 4 m². Não foram objecto de desconto os paramentos verticais que têm armários encastrados, seja qual for a sua dimensão.
Critério de medição de obra: Medir-se-á, a superfície realmente executada segundo especificações de Projecto, considerando como altura a distância entre o pavimento e o tecto, sem deduzir aberturas menores que 4 m² e descontando, nas aberturas de superfície maior de 4 m², o excesso sobre 4 m². Os paramentos que tenham armários encastrados não serão objecto de desconto seja qual for a sua dimensão.

| Código | Un | Descrição | Rendimento | Preço | Importância |
|---|---|---|---|---|---|
| mt09pye010a | m³ | Pasta de gesso para aplicação em camada fina C6, segundo EN 13279-1. (material) | 0.003 | 166.70 | 0.50 |
| op00tal020 |  | Berbequim com misturador. | 1.000 | 0.00 | 0.00 |
| mo033 | h | Oficial de 1ª gesseiro. (mão de obra) | 0.053 | 22.68 | 1.20 |
| mo071 | h | Ajudante de gesseiro. (mão de obra) | 0.026 | 22.13 | 0.58 |
| % | % | Custos directos complementares | 2 % | 2.28 | 0.05 |
|  |  | Custos directos |  |  | 2.33 |
