# Revestimento interior autoportante de painéis sandwich isolantes de aço

- Propriedade do ficheiro: CYPE INGENIEROS, S.A.
- Formato: FIEBDC-3/2002
- Moeda: EUR
- Custos indirectos: 3.00 %
- IVA: 23.00 %

## R Revestimentos

### RR Paredes (placas e painéis)

#### RRW De painéis sandwich

**RRW020** m² Revestimento interior autoportante de painéis sandwich isolantes de aço.
Revestimento interior autoportante, formado por painéis sandwich isolantes térmicos e acústicos de aço, de 100 mm de espessura e 1150 mm de largura, formado por face exterior de chapa lisa, de 0,5 mm de espessura, acabamento pré-lacado, alma isolante de lã de rocha de densidade média 120 kg/m³ e face interior de chapa lisa de 0,5 mm de espessura, condutibilidade térmica 0,043 W/(m°C), Euroclasse A2-s1, d0 de reacção ao fogo segundo NP EN 13501-1, com 33 dB de índice global de redução sonora, Rw, proporcionando uma redução do nível global ponderado de pressão a sons de condução aérea de 32,5 dBA e coeficiente de absorção acústica médio 0,95, segundo NP EN ISO 354. Inclusive acessórios de fixação.
Critérios considerados na determinação do preço da unidade de obra: O preço inclui a resolução de encontros e pontos singulares.
Inclui: Marcação na laje inferior e na superior da linha de paramento acabado. Corte dos painéis. Colocação e fixação dos painéis.
Critério de medição de projecto: Superfície medida segundo documentação gráfica de Projecto.
Critério de medição de obra: Medir-se-á a superfície realmente executada segundo especificações de Projecto, sem duplicar esquinas nem encontros.

| Código | Un | Descrição | Rendimento | Preço | Importância |
|---|---|---|---|---|---|
| mt12ppa050n | m² | Painel sandwich isolante térmico e acústico de aço, de 100 mm de espessura e 1150 mm de largura, formado por face exterior de chapa lisa, de 0,5 mm de espessura, acabamento pré-lacado, alma isolante de lã de rocha de densidade média 120 kg/m³ e face interior de chapa lisa de 0,5 mm de espessura, condutibilidade térmica 0,043 W/(m°C), Euroclasse A2-s1, d0 de reacção ao fogo segundo NP EN 13501-1, com 33 dB de índice global de redução sonora, Rw, proporcionando uma redução do nível global ponderado de pressão a sons de condução aérea de 32,5 dBA e coeficiente de absorção acústica médio 0,95, segundo NP EN ISO 354; para paredes divisórias. (material) | 1.050 | 46.01 | 48.31 |
| mt12ppa100b | Ud | Kit de acessórios de fixação, para painéis sandwich isolantes, em paredes divisórias. (material) | 0.200 | 9.70 | 1.94 |
| op00ato010 |  | Aparafusadora. | 1.000 | 0.00 | 0.00 |
| op00tal010 |  | Berbequim. | 1.000 | 0.00 | 0.00 |
| mo054 | h | Oficial de 1ª montador de isolamentos. (mão de obra) | 0.160 | 23.31 | 3.73 |
| mo101 | h | Ajudante de montador de isolamentos. (mão de obra) | 0.080 | 22.13 | 1.77 |
| % | % | Custos directos complementares | 2 % | 55.75 | 1.12 |
|  |  | Custos directos |  |  | 56.87 |
