# Alçapão para revestimento interior de placas de gesso laminado. Sistema "KNAUF"

- Propriedade do ficheiro: CYPE INGENIEROS, S.A.
- Formato: FIEBDC-3/2002
- Moeda: EUR
- Custos indirectos: 3.00 %
- IVA: 23.00 %

## R Revestimentos

### RR Paredes (placas e painéis)

#### RRY De placas de gesso laminado

**RRY021** Ud Alçapão para revestimento interior de placas de gesso laminado. Sistema "KNAUF".
Alçapão gama Metálica, Metálica con llave, sistema E101 "KNAUF", de 500x500 mm, formado por aro de alumínio e porta de alumínio, para revestimento interior de placas de gesso laminado. Inclusive acessórios de montagem.
Critérios considerados na determinação do preço da unidade de obra: O preço inclui a resolução de encontros e pontos singulares.
Inclui: Marcação e corte da placa de gesso laminado. Colocação do alçapão.
Critério de medição de projecto: Número de unidades previstas, segundo documentação gráfica de Projecto.
Critério de medição de obra: Medir-se-á o número de unidades realmente colocadas segundo especificações de Projecto.

| Código | Un | Descrição | Rendimento | Preço | Importância |
|---|---|---|---|---|---|
| mt12ppk060cabaad | Ud | Alçapão gama Metálica, Metálica con llave, sistema E101 "KNAUF", de 500x500 mm, formado por aro de alumínio e porta de alumínio. (material) | 1.000 | 26.80 | 26.80 |
| op00fre010 |  | Fresadora. | 0.100 | 0.00 | 0.00 |
| op00ato010 |  | Aparafusadora. | 0.100 | 0.00 | 0.00 |
| mo053 | h | Oficial de 1ª montador de pré-fabricados interiores. (mão de obra) | 0.100 | 23.31 | 2.33 |
| mo100 | h | Ajudante de montador de pré-fabricados interiores. (mão de obra) | 0.100 | 22.13 | 2.21 |
| % | % | Custos directos complementares | 2 % | 31.34 | 0.63 |
|  |  | Custos directos |  |  | 31.97 |
