# Alçapão para revestimento interior de placas de gesso laminado. Sistema "KNAUF"

- Propriedade do ficheiro: CYPE INGENIEROS, S.A.
- Formato: FIEBDC-3/2002
- Moeda: EUR
- Custos indirectos: 3.00 %
- IVA: 23.00 %

## R Revestimentos

### RR Paredes (placas e painéis)

#### RRY De placas de gesso laminado

**RRY021** Ud Alçapão para revestimento interior de placas de gesso laminado. Sistema "KNAUF".
Alçapão gama Cortafuego, Cortafuego Tras EI 60 30, sistema E135.a "KNAUF", de 500x500 mm, formado por aro de aço e porta de placa de gesso laminado (2 corta-fogo (DF), de 15 mm de espessura cada placa), para revestimento interior de placas de gesso laminado. Inclusive acessórios de montagem.
Critérios considerados na determinação do preço da unidade de obra: O preço inclui a resolução de encontros e pontos singulares.
Inclui: Marcação e corte da placa de gesso laminado. Colocação do alçapão.
Critério de medição de projecto: Número de unidades previstas, segundo documentação gráfica de Projecto.
Critério de medição de obra: Medir-se-á o número de unidades realmente colocadas segundo especificações de Projecto.

| Código | Un | Descrição | Rendimento | Preço | Importância |
|---|---|---|---|---|---|
| mt12ppk060dokocd | Ud | Alçapão gama Cortafuego, Cortafuego Tras EI 60 30, sistema E135.a "KNAUF", de 500x500 mm, formado por aro de aço e porta de placa de gesso laminado (2 corta-fogo (DF), de 15 mm de espessura cada placa). (material) | 1.000 | 235.93 | 235.93 |
| op00fre010 |  | Fresadora. | 0.100 | 0.00 | 0.00 |
| op00ato010 |  | Aparafusadora. | 0.100 | 0.00 | 0.00 |
| mo053 | h | Oficial de 1ª montador de pré-fabricados interiores. (mão de obra) | 0.100 | 23.31 | 2.33 |
| mo100 | h | Ajudante de montador de pré-fabricados interiores. (mão de obra) | 0.100 | 22.13 | 2.21 |
| % | % | Custos directos complementares | 2 % | 240.47 | 4.81 |
|  |  | Custos directos |  |  | 245.28 |
