# Rodapé de betão polímero

- Propriedade do ficheiro: CYPE INGENIEROS, S.A.
- Formato: FIEBDC-3/2002
- Moeda: EUR
- Custos indirectos: 3.00 %
- IVA: 23.00 %

## R Revestimentos

### RS Pavimentos

#### RSD Remates de pavimento

**RSD020** m Rodapé de betão polímero.
Rodapé de betão polímero, de 70x7 mm, acabamento brilhante, formado por areia de mármore e resina de poliéster. COLOCAÇÃO: com cimento cola flexível e de grande aderência, C2 S2. ENCHIMENTO DE JUNTAS: com massa de poliuretano impermeável.
Inclui: Marcação. Corte. Colocação do rodapé. Enchimento das juntas. Resolução de esquinas e encontros. Limpeza final.
Critério de medição de projecto: Comprimento medido segundo documentação gráfica de Projecto, sem incluir vãos de portas. Não foi incrementada a medição por perdas, uma vez que na composição se considerou 5% a mais.
Critério de medição de obra: Medir-se-á o comprimento realmente executado segundo especificações de Projecto.

| Código | Un | Descrição | Rendimento | Preço | Importância |
|---|---|---|---|---|---|
| mt20wwa040 | kg | Cimento cola flexível e de grande aderência, C2 S2, segundo NP EN 12004. (material) | 0.100 | 0.50 | 0.05 |
| mt18rpp100a | m | Rodapé de betão polímero, de 70x7 mm, acabamento brilhante, formado por areia de mármore e resina de poliéster. (material) | 1.050 | 6.30 | 6.62 |
| mt20wwa035 | Ud | Cartucho de 250 cm³ de primário para massas. (material) | 0.010 | 5.35 | 0.05 |
| mt20wwa030 | Ud | Cartucho de 310 cm³ de massa de poliuretano impermeável. (material) | 0.020 | 7.32 | 0.15 |
| mo023 | h | Oficial de 1ª ladrilhador. (mão de obra) | 0.150 | 22.68 | 3.40 |
| % | % | Custos directos complementares | 2 % | 10.27 | 0.21 |
|  |  | Custos directos |  |  | 10.48 |
