# Degrau para pavimento técnico

- Propriedade do ficheiro: CYPE INGENIEROS, S.A.
- Formato: FIEBDC-3/2002
- Moeda: EUR
- Custos indirectos: 3.00 %
- IVA: 23.00 %

## R Revestimentos

### RS Pavimentos

#### RSE Técnicos

**RSE110** m Degrau para pavimento técnico.
Execução de degrau para pavimento técnico, composto por cobertor e espelho, realizado com painéis com núcleo de aglomerado de madeira de alta densidade, maior ou igual a 650 kg/m³, com revestimento exterior de segurança, anti-deslizante, resistência ao deslizamento maior que 45 segundo ENV 12633, apoiados sobre pedestais de aço. Incluindo marcação, fixação dos pedestais à superfície suporte e nivelação dos mesmos através de porca. Totalmente montado, com todos os elementos necessários para a sua instalação.
Inclui: Implantação dos eixos dos pedestais e marcação de níveis. Colocação, nivelação e fixação dos pedestais. Colocação dos painéis. Colocação do revestimento.
Critério de medição de projecto: Comprimento medido segundo documentação gráfica de Projecto.
Critério de medição de obra: Medir-se-á o comprimento realmente executado segundo especificações de Projecto.

| Código | Un | Descrição | Rendimento | Preço | Importância |
|---|---|---|---|---|---|
| mt12pmm020 | m | Degrau para pavimento técnico, composto por cobertor e espelho, realizado com painéis com núcleo de aglomerado de madeira de alta densidade, maior ou igual a 650 kg/m³, com revestimento exterior de segurança, anti-deslizante, resistência ao deslizamento maior que 45 segundo ENV 12633; inclusive pedestais e cunhas de aço. (material) | 1.000 | 200.00 | 200.00 |
| mo011 | h | Oficial de 1ª montador. (mão de obra) | 0.200 | 23.31 | 4.66 |
| mo080 | h | Ajudante de montador. (mão de obra) | 0.200 | 22.13 | 4.43 |
| % | % | Custos directos complementares | 2 % | 209.09 | 4.18 |
|  |  | Custos directos |  |  | 213.27 |
