# Pavimento desportivo indoor multicamada para campo polidesportivo, sistema "COMPOSAN INDUSTRIAL Y TECNOLOGÍA"

- Propriedade do ficheiro: CYPE INGENIEROS, S.A.
- Formato: FIEBDC-3/2002
- Moeda: EUR
- Custos indirectos: 3.00 %
- IVA: 23.00 %

## R Revestimentos

### RS Pavimentos

#### RSH Desportivos indoor

**RSH050** m² Pavimento desportivo indoor multicamada para campo polidesportivo, sistema "COMPOSAN INDUSTRIAL Y TECNOLOGÍA".
Pavimento desportivo indoor multicamada, sistema Compoflex Indoor "COMPOSAN INDUSTRIAL Y TECNOLOGÍA", de 6 mm de espessura total aproximada, sobre superfície suporte de betão, apto para campo polidesportivo. CAMADA BASE: uma camada de lâmina de borracha sintética SBR, Base Flexible SBR, de 4 mm de espessura, com prévia aplicação de uma camada de adesivo tixotrópico de poliuretano bicomponente sem dissolventes (rendimento aproximado de 1 kg/m²). CAMADA DE VEDAÇÃO: uma camada de massa tapa-poros de poliuretano bicomponente, Compoflex Tapaporos (rendimento aproximado de 0,8 kg/m²). CAMADA DE REGULARIZAÇÃO: duas camadas de revestimento autonivelante de poliuretano bicomponente sem dissolventes, Compoflex Autonivelante, cor cinzento RAL 7032 (rendimento aproximado de 0,6 kg/m² a primeira camada e 1,8 kg/m² a segunda camada). CAMADA DE ACABAMENTO: uma camada de tinta de poliuretano alifático, elástica e de baixa viscosidade, bicomponente, Compoflex Paint, cor azul RAL 5024, acabamento mate (rendimento aproximado de 0,15 kg/m²).
Critérios considerados na determinação do preço da unidade de obra: O preço não inclui a superfície suporte nem a execução e a vedação das juntas.
Inclui: Limpeza da superfície suporte. Implantação das juntas e panos de trabalho. Aplicação da cola. Aplicação da camada base. Aplicação da camada de vedante. Aplicação da camada de regularização. Aplicação da camada de acabamento. Secagem de cada camada antes de aplicar a seguinte, incluindo raspagem, varredela e sopragem das imperfeições. Limpeza final do pavimento.
Critério de medição de projecto: Superfície medida em projecção horizontal, segundo documentação gráfica de Projecto.
Critério de medição de obra: Medir-se-á, em projecção horizontal, a superfície realmente executada segundo especificações de Projecto.

| Código | Un | Descrição | Rendimento | Preço | Importância |
|---|---|---|---|---|---|
| mt47cit310a | kg | Adesivo tixotrópico de poliuretano bicomponente sem dissolventes "COMPOSAN INDUSTRIAL Y TECNOLOGÍA". (material) | 1.000 | 9.07 | 9.07 |
| mt47cit320a | m² | Lâmina de borracha sintética SBR, Base Flexible SBR "COMPOSAN INDUSTRIAL Y TECNOLOGÍA" de 4 mm de espessura, fornecida em rolos. (material) | 1.000 | 11.24 | 11.24 |
| mt47cit330a | kg | Massa tapa-poros de poliuretano bicomponente, Compoflex Tapaporos "COMPOSAN INDUSTRIAL Y TECNOLOGÍA". (material) | 0.800 | 10.11 | 8.09 |
| mt47cit340a | kg | Revestimento autonivelante de poliuretano bicomponente sem dissolventes, Compoflex Autonivelante "COMPOSAN INDUSTRIAL Y TECNOLOGÍA", cor cinzento RAL 7032; para aplicar com palustra. (material) | 2.400 | 10.63 | 25.51 |
| mt27ppc010a | kg | Tinta de poliuretano alifático, elástica e de baixa viscosidade, bicomponente, Compoflex Paint "COMPOSAN INDUSTRIAL Y TECNOLOGÍA", cor azul RAL 5024, acabamento mate, resistente aos raios UV, à intempérie e à abrasão. (material) | 0.150 | 33.87 | 5.08 |
| mo041 | h | Oficial de 1ª construção de obra civil. (mão de obra) | 0.205 | 24.63 | 5.05 |
| mo087 | h | Ajudante de construção de obra civil. (mão de obra) | 0.205 | 24.04 | 4.93 |
| % | % | Custos directos complementares | 2 % | 68.97 | 1.38 |
|  |  | Custos directos |  |  | 70.35 |
