# Encontro de pavimento vinílico homogéneo, para utilização em locais húmidos, com paramento vertical

- Propriedade do ficheiro: CYPE INGENIEROS, S.A.
- Formato: FIEBDC-3/2002
- Moeda: EUR
- Custos indirectos: 3.00 %
- IVA: 23.00 %

## R Revestimentos

### RS Pavimentos

#### RSS De borracha, de linóleo e vinílicos

**RSS110** m Encontro de pavimento vinílico homogéneo, para utilização em locais húmidos, com paramento vertical.
Encontro de pavimento vinílico homogéneo, para utilização em locais húmidos, com paramento vertical, formado por: perfil de canto de PVC, em ângulo côncavo, a meia cana, de 20 mm de largura para apoio do pavimento vinílico e perfil de remate de PVC para remate entre o pavimento vinílico e o paramento vertical a 15 cm de altura. Colocação em obra: com cola de poliuretano bicomponente para aplicar em interiores e exteriores, para a colagem de pavimentos de PVC, sobre camada fina de nivelação e cordão perimetral de soldadura na união do perfil de remate com o paramento sem revestimento cerâmico.
Inclui: Implantação e recorte do pavimento. Colocação do perfil de esquina. Aplicação da cola. Colocação do pavimento. Soldadura de união e juntas entre rolos. Colocação do perfil de remate. Eliminação e limpeza do material sobrante. Limpeza final do pavimento.
Critério de medição de projecto: Comprimento medido em projecção horizontal, segundo documentação gráfica de Projecto.
Critério de medição de obra: Medir-se-á, em projecção horizontal, o comprimento realmente executado segundo especificações de Projecto.

| Código | Un | Descrição | Rendimento | Preço | Importância |
|---|---|---|---|---|---|
| mt18adq010a | kg | Cola de poliuretano bicomponente para aplicar em interiores e exteriores, para a colagem de pavimentos de PVC, sem dissolventes nem plastificantes, cor bege. (material) | 0.056 | 5.68 | 0.32 |
| mt18dsi040a | m² | Lâmina homogénea de PVC, anti-deslizante, para utilização em locais húmidos, de 2 mm de espessura, com buchas em relevo, cor a escolher; fornecida em rolos de 200 cm de largura; peso total: 3150 g/m²; classificação ao uso, segundo EN ISO 10874: classe 23 para uso doméstico; classe 34 para uso comercial; classe 43 para uso industrial; Euroclasse Bfl-s1 de reacção ao fogo, segundo NP EN 13501-1. (material) | 0.200 | 27.20 | 5.44 |
| mt18rvp020b | m | Perfil de remate de PVC. (material) | 1.050 | 3.00 | 3.15 |
| mt18rvp010a | m | Perfil de canto de PVC, em ângulo côncavo, a meia cana, de 20 mm de largura. (material) | 1.050 | 1.70 | 1.79 |
| op00tra010 |  | Traçador de juntas. | 1.000 | 0.00 | 0.00 |
| op00cor040 |  | Cortadora de rebordos. | 1.000 | 0.00 | 0.00 |
| mo026 | h | Oficial de 1ª instalador de revestimentos flexíveis. (mão de obra) | 0.180 | 24.63 | 4.43 |
| mo064 | h | Ajudante de instalador de revestimentos flexíveis. (mão de obra) | 0.100 | 24.04 | 2.40 |
| % | % | Custos directos complementares | 2 % | 17.53 | 0.35 |
|  |  | Custos directos |  |  | 17.88 |
