# Sanca de escaiola, para decoração perimetral de tecto

- Propriedade do ficheiro: CYPE INGENIEROS, S.A.
- Formato: FIEBDC-3/2002
- Moeda: EUR
- Custos indirectos: 3.00 %
- IVA: 23.00 %

## R Revestimentos

### RT Tectos falsos em interiores

#### RTP Pré-fabricados de escaiola

**RTP040** m Sanca de escaiola, para decoração perimetral de tecto.
Escuro de escaiola, de 3x5x110 cm, para decoração perimetral de tecto, fixado com cola para escaiola. Inclusive acessórios de fixação.
Inclui: Marcação do traçado da sanca nos paramentos. Disposição e corte das peças. Humidificação da base de fixação. Espalhamento da cola. Colocação e enchimento das juntas das peças. Correcção de falhas de encontros entre peças, esquinas e cantos.
Critério de medição de projecto: Comprimento medido segundo documentação gráfica de Projecto.
Critério de medição de obra: Medir-se-á o comprimento realmente executado segundo especificações de Projecto.

| Código | Un | Descrição | Rendimento | Preço | Importância |
|---|---|---|---|---|---|
| mt12rea060a | m | Escuro de escaiola, de 3x5x110 cm. (material) | 1.050 | 1.77 | 1.86 |
| mt09eyc030 | kg | Cola para escaiola. (material) | 0.150 | 0.35 | 0.05 |
| mo035 | h | Oficial de 1ª escaiolador. (mão de obra) | 0.160 | 24.63 | 3.94 |
| % | % | Custos directos complementares | 2 % | 5.85 | 0.12 |
|  |  | Custos directos |  |  | 5.97 |
