# Sanita bidé de porcelana sanitária, "GEBERIT"

- Propriedade do ficheiro: CYPE INGENIEROS, S.A.
- Formato: FIEBDC-3/2002
- Moeda: EUR
- Custos indirectos: 3.00 %
- IVA: 23.00 %

## S Equipamentos fixos e sinalização

### SA Aparelhos sanitários

#### SAA Sanitas bidé

**SAA010** Ud Sanita bidé de porcelana sanitária, "GEBERIT".
Sanita bidé suspensa, de aço inoxidável, acabamento escovado, série AquaClean, código de pedido 146.292.FW.1, modelo Tuma Comfort "GEBERIT", de 360x553x284 mm, alimentação a 230 V e 50 Hz, com assento e tampa, com função soft-close, tampa com abertura automática, depósito de água quente integrado, braço de secador extensível, secador conectável, kit de ligação a abastecimento, programa de descalcificação, detergente anticalcário, braço de chuveiro telescópico, chuveiro de dois jactos com temperatura, intensidade da água e tempo de fluxo reguláveis, com tecnologia WhirlSpray, bocal femenino separado, protegido em posição de repouso, kit de limpeza, kit de ligação para sanita, comando à distância com suporte mural e fixações. Inclusive silicone para enchimento de juntas.
Inclui: Marcação. Colocação e fixação do aparelho. Ligação à rede de drenagem. Ligação à rede de água fria. Ligação à rede eléctrica. Montagem de acessórios e complementos. Verificação do seu correcto funcionamento. Vedação de juntas.
Critério de medição de projecto: Número de unidades previstas, segundo documentação gráfica de Projecto.
Critério de medição de obra: Medir-se-á o número de unidades realmente colocadas segundo especificações de Projecto.

| Código | Un | Descrição | Rendimento | Preço | Importância |
|---|---|---|---|---|---|
| mt30geb545nb | Ud | Sanita bidé suspensa, de aço inoxidável, acabamento escovado, série AquaClean, código de pedido 146.292.FW.1, modelo Tuma Comfort "GEBERIT", de 360x553x284 mm, alimentação a 230 V e 50 Hz, com assento e tampa, com função soft-close, tampa com abertura automática, depósito de água quente integrado, braço de secador extensível, secador conectável, kit de ligação a abastecimento, programa de descalcificação, detergente anticalcário, braço de chuveiro telescópico, chuveiro de dois jactos com temperatura, intensidade da água e tempo de fluxo reguláveis, com tecnologia WhirlSpray, bocal femenino separado, protegido em posição de repouso, kit de limpeza, kit de ligação para sanita, comando à distância com suporte mural e fixações. (material) | 1.000 | 2400.00 | 2400.00 |
| mt30www005 | Ud | Cartucho de 300 ml de silicone ácida monocomponente, fungicida, para vedação de juntas em ambientes húmidos. (material) | 0.012 | 7.50 | 0.09 |
| op00ato010 |  | Aparafusadora. | 1.000 | 0.00 | 0.00 |
| op00mar010 |  | Martelo. | 1.000 | 0.00 | 0.00 |
| op00tal010 |  | Berbequim. | 1.000 | 0.00 | 0.00 |
| mo008 | h | Oficial de 1ª canalizador. (mão de obra) | 1.500 | 23.31 | 34.97 |
| % | % | Custos directos complementares | 2 % | 2435.06 | 48.70 |
|  |  | Custos directos |  |  | 2483.76 |
