# Lavatório de pousar, de porcelana sanitária

- Propriedade do ficheiro: CYPE INGENIEROS, S.A.
- Formato: FIEBDC-3/2002
- Moeda: EUR
- Custos indirectos: 3.00 %
- IVA: 23.00 %

## S Equipamentos fixos e sinalização

### SA Aparelhos sanitários

#### SAL Lavatórios

**SAL005** Ud Lavatório de pousar, de porcelana sanitária.
Lavatório de porcelana sanitária, de pousar, gama média, cores especiais, de 590x495 mm, e elemento de drenagem, acabamento cromado. Inclusive jogo de fixação e silicone para enchimento de juntas.
Critérios considerados na determinação do preço da unidade de obra: O preço não inclui a bancada nem a torneira.
Inclui: Marcação. Colocação e fixação do aparelho. Montagem do elemento de drenagem. Ligação à rede de drenagem. Verificação do seu correcto funcionamento. Vedação de juntas.
Critério de medição de projecto: Número de unidades previstas, segundo documentação gráfica de Projecto.
Critério de medição de obra: Medir-se-á o número de unidades realmente colocadas segundo especificações de Projecto.

| Código | Un | Descrição | Rendimento | Preço | Importância |
|---|---|---|---|---|---|
| mt30lps040fi | Ud | Lavatório de porcelana sanitária, de pousar, gama média, cores especiais, de 590x495 mm, com jogo de fixação. (material) | 1.000 | 464.44 | 464.44 |
| mt36www005d | Ud | Acoplamento à parede incorporado com plafon, ABS, série B, acabamento cromado, para escoamento de águas residuais (a baixa e alta temperatura) no interior dos edifícios, ligação mista de 1 1/4"x40 mm de diâmetro, segundo NP EN 1329-1, com válvula de drenagem. (material) | 1.000 | 56.10 | 56.10 |
| mt30www005 | Ud | Cartucho de 300 ml de silicone ácida monocomponente, fungicida, para vedação de juntas em ambientes húmidos. (material) | 0.012 | 7.50 | 0.09 |
| mo008 | h | Oficial de 1ª canalizador. (mão de obra) | 1.100 | 23.31 | 25.64 |
| % | % | Custos directos complementares | 2 % | 546.27 | 10.93 |
|  |  | Custos directos |  |  | 557.20 |
