# Batente para porta interior. Colocação no pavimento

- Propriedade do ficheiro: CYPE INGENIEROS, S.A.
- Formato: FIEBDC-3/2002
- Moeda: EUR
- Custos indirectos: 3.00 %
- IVA: 23.00 %

## S Equipamentos fixos e sinalização

### SD Protecções

#### SDO Protectores para portas

**SDO010** Ud Batente para porta interior. Colocação no pavimento.
Batente para porta interior, tipo bola, para colocação no pavimento, cor branca, fixado através de cola de poliuretano.
Inclui: Marcação. Montagem e fixação.
Critério de medição de projecto: Número de unidades previstas, segundo documentação gráfica de Projecto.
Critério de medição de obra: Medir-se-á o número de unidades realmente colocadas segundo especificações de Projecto.

| Código | Un | Descrição | Rendimento | Preço | Importância |
|---|---|---|---|---|---|
| mt53pdi050bb | Ud | Batente para porta interior, tipo bola, para colocação no pavimento, cor branca. (material) | 1.000 | 2.00 | 2.00 |
| mt47adc110a | kg | Cola especial de poliuretano bicomponente. (material) | 0.005 | 4.67 | 0.02 |
| mo080 | h | Ajudante de montador. (mão de obra) | 0.050 | 22.13 | 1.11 |
| % | % | Custos directos complementares | 2 % | 3.13 | 0.06 |
|  |  | Custos directos |  |  | 3.19 |
