# Cofre

- Propriedade do ficheiro: CYPE INGENIEROS, S.A.
- Formato: FIEBDC-3/2002
- Moeda: EUR
- Custos indirectos: 3.00 %
- IVA: 23.00 %

## S Equipamentos fixos e sinalização

### SS Segurança

#### SSC Cofres

**SSC010** Ud Cofre.
Fornecimento e instalação superficial de cofre doméstico, com fechadura com teclado electrónico, com atraso programável e código de emergência, fechadura de emergência de segurança com chave gorje, cor azul, de 400x400x300 mm de dimensões exteriores, 390x392x245 mm de dimensões interiores, 8,0 mm de espessura da porta e 4,0 mm de espessura das paredes.
Inclui: Marcação. Colocação do cofre.
Critério de medição de projecto: Número de unidades previstas, segundo documentação gráfica de Projecto.
Critério de medição de obra: Medir-se-á o número de unidades realmente colocadas segundo especificações de Projecto.

| Código | Un | Descrição | Rendimento | Preço | Importância |
|---|---|---|---|---|---|
| mt41btv605occ | Ud | Cofre doméstico para instalar na superfície, com fechadura com teclado electrónico, com atraso programável e código de emergência, fechadura de emergência de segurança com chave gorje, cor azul, de 400x400x300 mm de dimensões exteriores, 390x392x245 mm de dimensões interiores, 8 mm de espessura da porta e 4 mm de espessura das paredes, com iluminação interior com led. (material) | 1.000 | 371.51 | 371.51 |
| mo011 | h | Oficial de 1ª montador. (mão de obra) | 0.820 | 23.31 | 19.11 |
| mo080 | h | Ajudante de montador. (mão de obra) | 0.820 | 22.13 | 18.15 |
| mo020 | h | Oficial de 1ª construção. (mão de obra) | 1.320 | 22.68 | 29.94 |
| mo077 | h | Ajudante de construção. (mão de obra) | 1.320 | 22.13 | 29.21 |
| % | % | Custos directos complementares | 2 % | 467.92 | 9.36 |
|  |  | Custos directos |  |  | 477.28 |
