# Cofre

- Propriedade do ficheiro: CYPE INGENIEROS, S.A.
- Formato: FIEBDC-3/2002
- Moeda: EUR
- Custos indirectos: 3.00 %
- IVA: 23.00 %

## S Equipamentos fixos e sinalização

### SS Segurança

#### SSC Cofres

**SSC010** Ud Cofre.
Fornecimento e instalação encastrada de cofre doméstico, com fechadura com teclado electrónico, com atraso programável e código de emergência, fechadura de emergência de segurança com chave gorje e 8 orifícios de fixação, cor cinzento, de 262x352x250 mm de dimensões exteriores, 238x332x212 mm de dimensões interiores, 6,0 mm de espessura da porta e 1,5 mm de espessura das paredes. Inclusive varões nervurados de 6 mm de diâmetro de aço EN 10080 A500 NR e malha electrossoldada AR82 100x300 mm de aço A500 EL para a ancoragem do cofre ao paramento, argamassa de cimento para o enchimento do espaço à volta do cofre, primário transparente à base de poliuretano, para vedantes acrílicos sobre superfícies porosas e silicone neutro oxímico para a vedação de juntas.
Critérios considerados na determinação do preço da unidade de obra: O preço inclui os trabalhos auxiliares de pedreiro, mas não inclui a execução da abertura.
Inclui: Preparação da abertura. Preparação do cofre. Ancoragem do cofre ao paramento. Enchimento do espaço à volta do cofre com argamassa. Execução de remates. Vedação de juntas.
Critério de medição de projecto: Número de unidades previstas, segundo documentação gráfica de Projecto.
Critério de medição de obra: Medir-se-á o número de unidades realmente colocadas segundo especificações de Projecto.

| Código | Un | Descrição | Rendimento | Preço | Importância |
|---|---|---|---|---|---|
| mt41btv600hffh | Ud | Cofre doméstico para encastrar, com fechadura com teclado electrónico, com atraso programável e código de emergência, fechadura de emergência de segurança com chave gorje e duas trancas de 20 mm de diâmetro e 8 orifícios de fixação, cor cinzento, de 262x352x250 mm de dimensões exteriores, 238x332x212 mm de dimensões interiores, 6 mm de espessura da porta e 1,5 mm de espessura das paredes, com iluminação interior com led. (material) | 1.000 | 109.61 | 109.61 |
| mt07aco040f | kg | Aço em varões nervurados, A500 NR, fornecido em obra em varões sem elaborar, de vários diâmetros. (material) | 10.000 | 1.32 | 13.20 |
| mt07ame020llc | m² | Malha electrossoldada AR82 100x300 mm, com arames longitudinais de 8,2 mm de diâmetro e arames transversais de 6,5 mm de diâmetro, aço A500 EL. (material) | 10.000 | 8.37 | 83.70 |
| mt09mif010ka | t | Argamassa industrial para alvenaria, de cimento, cor cinzento, com aditivo hidrófugo, categoria M-10 (resistência à compressão 10 N/mm²), fornecida em sacos, segundo EN 998-2. (material) | 0.050 | 65.98 | 3.30 |
| mt22www070a | l | Primário transparente à base de poliuretano, para vedantes acrílicos sobre superfícies porosas. (material) | 0.002 | 23.20 | 0.05 |
| mt22www050a | Ud | Cartucho de 300 ml de silicone neutro oxímico, de elasticidade permanente e cura rápida, cor branca, intervalo de temperatura de trabalho de -60 a 150°C, com resistência aos raios UV, dureza Shore A aproximada de 22, segundo EN ISO 868 e alongamento na rotura >= 800%, segundo EN ISO 8339. (material) | 0.002 | 4.73 | 0.01 |
| mo011 | h | Oficial de 1ª montador. (mão de obra) | 1.040 | 23.31 | 24.24 |
| mo080 | h | Ajudante de montador. (mão de obra) | 1.040 | 22.13 | 23.02 |
| mo020 | h | Oficial de 1ª construção. (mão de obra) | 3.040 | 22.68 | 68.95 |
| mo077 | h | Ajudante de construção. (mão de obra) | 3.040 | 22.13 | 67.28 |
| % | % | Custos directos complementares | 2 % | 393.36 | 7.87 |
|  |  | Custos directos |  |  | 401.23 |
