# Balizador com lâmpada LED

- Propriedade do ficheiro: CYPE INGENIEROS, S.A.
- Formato: FIEBDC-3/2002
- Moeda: EUR
- Custos indirectos: 3.00 %
- IVA: 23.00 %

## U Infra-estruturas no logradouro

### UI Iluminacão exterior

#### UII Iluminação de zonas pedonais e jardim

**UII011** Ud Balizador com lâmpada LED.
Balizador, de 120x39x1200 mm, de 9 W, alimentação a 220/240 V e 50-60 Hz, com lâmpada LED não substituível, temperatura de cor 3000 K, com corpo de alumínio, acabamento lacado, exterior cor preto acabamento texturizado e interior cor preto acabamento texturizado, e feixe de luz extensivo, índice unificado de encandeamento menor que 19, índice de reprodução cromática maior de 80, fluxo luminoso 88 lúmens, grau de protecção IP65 e isolamento classe II.
Inclui: Marcação. Montagem, ligação e verificação do seu correcto funcionamento.
Critério de medição de projecto: Número de unidades previstas, segundo documentação gráfica de Projecto.
Critério de medição de obra: Medir-se-á o número de unidades realmente executadas segundo especificações de Projecto.

| Código | Un | Descrição | Rendimento | Preço | Importância |
|---|---|---|---|---|---|
| mt34blg010Ga | Ud | Balizador, de 120x39x1200 mm, de 9 W, alimentação a 220/240 V e 50-60 Hz, com lâmpada LED não substituível, temperatura de cor 3000 K, com corpo de alumínio, acabamento lacado, exterior cor preto acabamento texturizado e interior cor preto acabamento texturizado, e feixe de luz extensivo, índice unificado de encandeamento menor que 19, índice de reprodução cromática maior de 80, fluxo luminoso 88 lúmens, grau de protecção IP65 e isolamento classe II. (material) | 1.000 | 689.38 | 689.38 |
| mo003 | h | Oficial de 1ª electricista. (mão de obra) | 0.400 | 23.31 | 9.32 |
| mo102 | h | Ajudante de electricista. (mão de obra) | 0.400 | 22.09 | 8.84 |
| % | % | Custos directos complementares | 2 % | 707.54 | 14.15 |
|  |  | Custos directos |  |  | 721.69 |
