# Projector com lâmpada LED

- Propriedade do ficheiro: CYPE INGENIEROS, S.A.
- Formato: FIEBDC-3/2002
- Moeda: EUR
- Custos indirectos: 3.00 %
- IVA: 23.00 %

## U Infra-estruturas no logradouro

### UI Iluminacão exterior

#### UIP Projectores

**UIP011** Ud Projector com lâmpada LED.
Projector, não regulável, de 335x54x265 mm, de 100 W, alimentação a 220/240 V e 50-60 Hz, com lâmpada LED não substituível, temperatura de cor 4000 K, com corpo de alumínio, acabamento lacado cor preto, feixe de luz extensivo 120° e difusor de vidro temperado, índice unificado de encandeamento menor que 19, índice de reprodução cromática maior de 80, fluxo luminoso 10502 lúmens, grau de protecção IP65 e isolamento classe I.
Inclui: Marcação. Montagem, ligação e verificação do seu correcto funcionamento.
Critério de medição de projecto: Número de unidades previstas, segundo documentação gráfica de Projecto.
Critério de medição de obra: Medir-se-á o número de unidades realmente executadas segundo especificações de Projecto.

| Código | Un | Descrição | Rendimento | Preço | Importância |
|---|---|---|---|---|---|
| mt34rlg010Cb | Ud | Projector, não regulável, de 335x54x265 mm, de 100 W, alimentação a 220/240 V e 50-60 Hz, com lâmpada LED não substituível, temperatura de cor 4000 K, com corpo de alumínio, acabamento lacado cor preto, feixe de luz extensivo 120° e difusor de vidro temperado, índice unificado de encandeamento menor que 19, índice de reprodução cromática maior de 80, fluxo luminoso 10502 lúmens, grau de protecção IP65 e isolamento classe I, com suporte. (material) | 1.000 | 96.04 | 96.04 |
| mo003 | h | Oficial de 1ª electricista. (mão de obra) | 0.300 | 23.31 | 6.99 |
| mo102 | h | Ajudante de electricista. (mão de obra) | 0.300 | 22.09 | 6.63 |
| % | % | Custos directos complementares | 2 % | 109.66 | 2.19 |
|  |  | Custos directos |  |  | 111.85 |
